# TAZV Luckau, Ersatzneubau TWL, OT Bergen
Angebotsaufforderung (GAEB 90, DA83)
DV-Nummer: 2192
Währung: EUR
Auftraggeber: TAZV Luckau, Am Bahnhof 2, 15962 Luckau,

## Erneuerung Trinkwasserleitung
Datum: 19.06.26

*Hinweis*
Eckdaten zur durchzuführenden Baumaßnahme:

1. Bauabschnitt

92 m  Trinkwasserversorgungsleitung, PE100 RC
  DA 125x11,4, in grabenloser Bauweise
3 St  Ausbildung Knotenpunkte (KP1, 2 und 7)
3 St  Anbindung an Bestand DN 100, Stahl, Lage unsicher
1 St  Neubau UFH und EN-Stück mit Abgang HAL am Ende
  der vorhandenen St 100 VL für H-Nr. 14 in Abstimmung
  mit den Grundstückseigentümern (KP7)
2 St  Umbindung HAL für Haus Nr.13a und 14

2. Bauabschnitt

520 m  Trinkwasserversorgungsleitung, PE100 RC
  DA 63x5,8, in grabenloser Bauweise
1 St  BEV zur Hochpunktentlüftung
4 St  Ausbildung Knotenpunkte (KP3, 4, 5 und 6)
1 St  Anbindung an Bestand
3 St  Umbindung Hausanschlussleitungen in Abstimmung
  mit den Grundstückseigentümern
  Haus-Nr. 29a, 30 und 30a

*Hinweis*
ZTV - Zusätzliche Technische Vertragsbedingungen
___________________________________________

1.  Allgemeine Hinweise

1.1 Diese Vorbemerkungen sind zusätzliche technische
Vertragsbedingungen - ZTV.

1.2 Bei Widersprüchen zu den ZTV gelten vorrangig die
Angaben im Leistungsverzeichnis.

1.3 Der Bieter bestätigt, dass die aufgeführten
Lohnstundensätze unter Beachtung der preisrechtlichen
Vorschriften ermittelt worden sind und die üblichen
Berechnungsmerkmale vollständig beinhalten.

Mit den Lohnstundensätzen sind u.a. abgegolten:
Erschwerniszulagen
Tariflohn bzw. tatsächlich gezahlter Lohn
Zuschläge für vom Auftragnehmer zu vertretende
Überstunden, Nacht-,Sonn-, Feiertagsarbeit
Entgelt für übliche Wegezeiten
Lohnnebenkosten (z.B. Auslösung, Fahrgeld,
Personaltransportkosten, Verpflegungszuschuss,
Übernachtungskosten)
Aufsichtspersonal, sofern nicht gesondert auszuweisen
Sozialaufwand (Arbeitgeberanteil)
Gemeinkosten der Baustelle
allgemeine Geschäftskosten
vermögensbildende Maßnahmen
Vorhaltekosten für Werkzeug und Kleingeräte
Wagnis und Gewinn

Leistungen im Stundenlohn werden grundsätzlich nur dann
vergütet, wenn sie vor ihrem Beginn vereinbart werden.

Die Stundennachweise sind täglich zu führen und innerhalb von drei Werktagen zur Bestätigung vorzulegen.

Die vom Auftragnehmer vorgelegten Stundenlohnzettel
sind durch den Auftraggeber unverzüglich, spätestens
jedoch innerhalb von sechs Werktagen ab Zugang, an den
Auftragnehmer zurückzugeben. Diese Frist gilt auch für
etwaige Einwendungen, die der Auftraggeber gegen die
Leistungsangaben auf den Stundenlohnzetteln erheben
will.

1.4 Mit den Preisen ist die komplette Leistung
abgegolten, falls in den besonderen Hinweisen oder den
Leistungsbeschreibungen nichts anderes zum Ausdruck
kommt. Das gilt auch für Vermessungsleistungen, so weit
sie der Auftragnehmer zur Durchführung seiner
Leistungen zu erbringen hat.

Nebenleistungen werden nicht gesondert vergütet und
gehören ohne Erwähnung zur vertraglichen Leistung. Im
Zweifel gelten zur Abgrenzung von Neben- und
Besonderen Leistungen die ATV und DIN 18299 ff (VOB/C).

Nicht abgegolten sind:
Kosten für das Herstellen der Baufreiheit, wenn es sich
nicht um Nebenleistungen handelt
Kosten für zusätzliche Aufbereitung bauseitig
gestellten Materials

1.5 Der Wortlaut des vom Auftraggeber übergebenen
Leistungsverzeichnisses ist verbindlich. Das gilt auch
dann, wenn der Auftragnehmer selbst nicht bestätigte
Gegenangebote abgibt oder Kurzfassungen verwendet sowie
für Eventual- oder Alternativpositionen.

1.6 Der Einheitspreis des Angebotes ist maßgebend. Das
gilt auch dann, wenn das Produkt aus Menge und
Einheitspreis fehlerhaft (z.B. durch Rechen- oder
Eingabefehler) ist.

1.7 Der Auftragnehmer hat die Vereinbarung von Preisen
für nicht im Vertrag vorgesehene Leistungen vor der
Ausführung anzubieten; versäumt er dies, setzt der
Auftraggeber marktübliche Preise nach billigem Ermessen
ein, falls es sich um noch nicht beschriebene
Leistungen handelt.

1.8 Sämtliche Einzelpreise sind Nettopreise.
Die Mehrwertsteuer ist gesondert auszuweisen.

1.9 Für Aufmaß und Abrechnung gelten - falls in den
Abrechnungshinweisen oder im Leistungsverzeichnis nicht
anders geregelt ist - die Bestimmungen der DIN
18299 ff (VOB/C).

1.10 Die übergebenen Ausführungsunterlagen entbinden
den Auftragnehmer nicht von seiner eigenen Prüfungs-
und Hinweispflicht. Diese bleiben unberührt.

1.11 Die zusätzlichen technischen Vertragsbedingungen
gelten vollinhaltlich auch für sämtliche mit dem
Bauvorhaben im Zusammenhang stehenden
Nachtragsangebote.

1.12 Der Auftragnehmer hat dafür Sorge zu tragen, dass
während der Ausführung seiner Leistungen immer
mindestens ein fließend deutsch sprechender Mitarbeiter
seiner Firma auf der Baustelle anwesend ist.

1.13 Zu den auf der Baustelle vorzuhaltenden
Ausführungsunterlagen zählt neben den Ausführungsplänen
auch eine Ausfertigung dieser Leistungsbeschreibung.

Mit seiner Unterschrift unter sein Angebot erkennt der
Auftragnehmer an, dass diese Regelungen
Vertragsbestandteil werden.

2.  Besondere Hinweise mit Allgemeingültigkeit

2.1 Vorleistungen und Baufreiheit
Der Auftraggeber stellt das für die Arbeiten
erforderliche Gelände - mit Ausnahme der Deponie - zur
Verfügung. Die Absteckung der Hauptachsen sowie das
Anbringen eines Höhenfestpunktes in unmittelbarer Nähe
der baulichen Anlagen ist, wenn im Leistungsverzeichnis
ausgewiesen, Sache des Auftragnehmers.

2.2 Kostenabgrenzung
So weit in der Ausschreibung nichts anderes vorgesehen,
gilt in Ergänzung der DIN-Vorschriften:

Mit den Preisen sind abgegolten
Zwischentransporte, unabhängig von der Technologie
Herstellen von Baggerstandflächen, Bermen
Erschwernisse durch wasserhaltigen Aushub
Beseitigen von normalen Niederschlägen
Schutzmaßnahmen vor normalen Niederschlägen
Umsetzen von Maschinen und Geräten im Bereich der
  Baustelle
Verkehrssicherung und laufende Reinigung der benutzten
öffentlichen Straßen und Wege, so weit die
Verschmutzung durch Arbeiten des
Auftragnehmers verursacht wurde
Erschwernisse durch Arbeiten in verbauten Gräben

Mit den Preisen sind nicht abgegolten
Wasserhaltungsarbeiten, sofern es sich nicht um die
Beseitigung von Niederschlägen handelt.
Stillstandszeiten bei Unterbrechungen durch Funde von
Munition.
Nachschachtung, sofern die Erdarbeiten von Dritten
ausgeführt werden.

2.3 Abfallbeseitigung
Das auf der Baustelle anfallende Aushubmaterial ist
vom Auftragnehmer auf eine Deponie seiner Wahl
abzutransportieren, sofern im Leistungsverzeichnis
nichts anderes angegeben ist.

In den Preis sind einzurechnen:
die Transportkosten
die Deponiegebühren, falls nicht gesondert auszuweisen
Mehrkosten für kontaminierte Böden, sofern aus den
Ausschreibungsunterlagen ersichtlich

Zur Wiedereinfüllung benötigtes Aushubmaterial ist
gemäß dem Leistungsverzeichnis oder in Absprache mit
dem Auftraggeber zwischen zu lagern, falls es nicht am
Einbauort verbleiben kann. Zwischenlagerkosten sind
einzukalkulieren.

2.4 Allgemeine Angaben zur Bauausführung

Vor Beginn der Arbeiten hat sich der Auftragnehmer über
den Verlauf von Leitungen, Kabel usw. (unter- und
überirdisch) zu informieren. Notwendige Umlegungen sind
rechtzeitig vom Auftragnehmer zu beantragen.
Baustellen- und endgültige Anschlüsse müssen
grundsätzlich zugänglich bleiben und geschützt werden.
Im Zweifel ist vom Auftragnehmer an den Auftraggeber
ein Hinweis zu geben, erforderlichenfalls ist eine
Festlegung zu treffen.
Eine Einweisung durch den Auftraggeber erfolgt nicht.

Die für den Schutz und die Sicherung der vorgenannten
Hindernisse bestehenden Vorschriften und Anordnungen
der zuständigen Stellen sind zu beachten.

Bereits vorhandene Absteckungen, Grenzsteine, Festpunkte, Höhenmarken usw. für Gebäude oder Straßen- und
Wegführungen sind durch den Auftragnehmer zu sichern.

Falls erforderlich, ist das vorhandene Gelände vor
Ausführung der Arbeiten gemeinsam von Auftragnehmer und
Auftraggeber im Hinblick auf Lage und Höhe zu vermessen
und das Ergebnis im Protokoll festzuhalten.

Baustelleneinrichtung

1. Mitgeltende Normen und Regeln

1.1. Allgemeines
Es gelten jeweils die Normen und Regeln in der zum
Vertragsschluss gültigen Fassung einschließlich der
Änderungen, Berichtigungen und Beiblätter

Soweit in der Leistungsbeschreibung auf Technische
Spezifikationen, z. B. nationale Normen, mit denen
Europäische Normen umgesetzt werden, europäische
technische Zulassungen, gemeinsame technische
Spezifikationen, internationale Normen, Bezug genommen
wird, werden auch ohne den ausdrücklichen Zusatz:
"oder gleichwertig", immer gleichwertige Technische
Spezifikationen in Bezug genommen.

DIN 18920
Vegetationstechnik im Landschaftsbau - Schutz von
Bäumen, Pflanzenbeständen und Vegetationsflächen bei
Baumaßnahmen

DIN EN 12352
Anlagen zur Verkehrssteuerung; Warn- und
Sicherheitsleuchten

DIN EN 60439-5; VDE 0660-503
Niederspannung-Schaltgerätekombinationen - Teil 5:
Besondere Anforderungen für Schaltgerätekombinationen
in Energieverteilungsnetzen

Technische Baubestimmungen; Baustelleneinrichtungen;
Sicherheitsregeln für die Einrichtung und den Betrieb
auf Baustellen (BaustelleneinrVV HA)

Richtlinien für die Sicherung von Arbeitsstellen an
Straßen (RSA)

2. Angaben zu Stoffen und Bauteilen
Baustromverteiler müssen mindestens der Schutzart IP
43, die ggf. dazu gehörenden Messeinrichtungen IP 54
entsprechen

3. Angaben zur Ausführung

3.1. Allgemeines
Baustelleneinrichtung auf Grasnarbe oder Humus ist
nicht gestattet. Die Kronen- und Wurzelbereiche von
Bäumen sind frei zu halten. Das gilt auch für
Materiallagerungen.

Vorhandene Grenzsteine und Vermessungsmarkierungen sind
mit Beginn der Arbeiten im Zuge der
Baustelleneinrichtung bis zum Räumen der
Baustelleneinrichtung zu sichern.

Werden durch die Baustelleneinrichtung Rechte Dritter
- insbesondere von Nachbarn - für die Dauer der
Bauarbeiten oder vorübergehend und kurzfristig
  beeinträchtigt, ist der Bauherr oder die
Bauleitung unverzüglich zu informieren.
Das gilt auch im Zweifel über das Vorliegen von Rechten
oder bei zu vermutenden Beeinträchtigungen bzw.
bei Beschädigung vorhandener Bauwerke oder Bauteile.

Der Auftragnehmer ist verpflichtet, die erforderlichen
Maßnahmen zum Schutz vor Winterschäden zu treffen.
Dazu gehört auch die ggf. erforderliche Kontrolle der
Baustelle, insbesondere der Schutz der Messeinrichtungen unabhängig von deren Rechtsträgerschaft.

Beim Abbau der Baustelleneinrichtung ist zu beachten:
Werden öffentliche Flächen über das vorgesehene Maß
hinaus (zeitlich oder räumlich) auf Veranlassung des
Auftragnehmers in Anspruch genommen, hat dieser die
entsprechende Abstimmung mit den Behörden vorzunehmen
(z.B. Sondernutzungserlaubnis nach StVO) und die
erhöhten Gebühren zu tragen

3.2. Verkehrssicherung
Ist der Auftragnehmer mit der Verkehrssicherung der
Baustelle beauftragt, so gehört dazu auch die laufende
Kontrolle der Sicherungseinrichtungen. Die zeitlichen
Abstände der Kontrollen richten sich nach den örtlichen
Gegebenheiten.

4. Angaben zur Abrechnung
In den Preis einzurechnen sind die Gebühren im
Zusammenhang mit der beschriebenen
Baustelleneinrichtung, soweit sie nicht vom
Auftragnehmer zu tragen sind.

Wasserhaltungsarbeiten

1. Mitgeltende Normen und Regeln

1.1. Allgemeines
Es gelten jeweils die Normen und Regeln in der zum
Vertragsschluss gültigen Fassung einschließlich der
Änderungen, Berichtigungen und Beiblätter

Soweit in der Leistungsbeschreibung auf Technische
Spezifikationen, z. B. nationale Normen, mit denen
Europäische Normen umgesetzt werden, europäische
technische Zulassungen, gemeinsame technische
Spezifikationen, internationale Normen, Bezug genommen
wird, werden auch ohne den ausdrücklichen Zusatz:
"oder gleichwertig", immer gleichwertige Technische
Spezifikationen in Bezug genommen.

DIN 18920
Vegetationstechnik im Landschaftsbau - Schutz von
Bäumen, Pflanzenbeständen und Vegetationsflächen bei
Baumaßnahmen

Die betreffenden kommunalen Entwässerungs-/
Abwassersatzungen sind zu beachten.

2. Angaben zur Ausführung

2.1. Allgemeines
Die nach ATV DIN 18299 Abschnitt 4.1.11 durch den
Auftragnehmer zu beseitigenden Verunreinigungen
beziehen sich auch auf die Verunreinigung der
öffentlichen Verkehrswege durch Fahrzeuge und
Maschinen des Auftragnehmers oder seiner
Subunternehmer. Solche Verunreinigungen sind durch
geeignete Maßnahmen möglichst zu vermeiden. Trotzdem
auftretende Verunreinigungen sind so rechtzeitig zu
beseitigen, dass durch sie keine Gefährdung des
öffentlichen Verkehrs entstehen kann.

Vor Beginn der Wasserhaltung ist der Zustand der von
der Wasserhaltung betroffenen Baulichkeiten und anderer
Anlagen gemäß § 3 Nr. 4 VOB/B bei einer gemeinsamen
Begehung durch Auftraggeber und Auftragnehmer
festzustellen und zu dokumentieren

Der Auftragnehmer holt vor Beginn der Arbeiten die
erforderlichen behördlichen Genehmigungen ein. Die
damit verbundenen Gebühren und sonstigen Kosten sind in
die Angebotspreise einzurechnen.

Festmontierte Pumpen sind mit Schwimmschaltern zu
versehen.

Alle zum Einsatz kommenden Pumpen für geschlossene
Wasserhaltung müssen mit automatisch arbeitenden
Betriebsstundenzählern versehen sein, deren regelmäßige
Überwachung zu gewährleisten ist. Über die Kontrollen
ist ein Bautagebuch zu führen welches dem
Auftraggeber zur Unterschrift vorzulegen ist

Die Menge des geförderten Wassers ist über
Wassermessvorrichtungen zu erfassen. Diese sind
regelmäßig zu überprüfen. Über die Kontrollen ist ein
Bautagebuch zu führen welches dem Auftraggeber zur
Unterschrift vorzulegen ist.

Der Auftragnehmer hat durch entsprechende Einrichtungen
dafür Sorge zu tragen, dass die Energieversorgung der
Pumpen von unbefugten Dritten
nicht unterbrochen werden kann.

Bei Grundwasserabsenkungen - auch durch offene
Wasserhaltung - muss eine Reserveanlage installiert
sein. Der Auftragnehmer hat bei Stromausfall
kurzfristig ein Notstromaggregat für den Pumpenbetrieb
bereit zu stellen.

2.2. Verkehrssicherung
Ist der Auftragnehmer mit der Verkehrssicherung der
Baustelle beauftragt, so gehört dazu auch die laufende
Kontrolle der Sicherungseinrichtungen. Die zeitlichen
Abstände der Kontrollen richten sich nach den örtlichen
Gegebenheiten.

Erdarbeiten

1. Mitgeltende Normen und Regeln

1.1. Allgemeines
Es gelten jeweils die Normen und Regeln in der zum
Vertragsschluss gültigen Fassung einschließlich der
Änderungen, Berichtigungen und Beiblätter

Soweit in der Leistungsbeschreibung auf Technische
Spezifikationen, z. B. nationale Normen, mit denen
Europäische Normen umgesetzt werden, europäische
technische Zulassungen, gemeinsame technische
Spezifikationen, internationale Normen, Bezug genommen
wird, werden auch ohne den ausdrücklichen Zusatz:
"oder gleichwertig", immer gleichwertige Technische
Spezifikationen in Bezug genommen.

DIN 4094
Normenreihe: Baugrund - Felduntersuchungen

DIN 18127
Baugrund - Untersuchung von Bodenproben -
Proctorversuch

DIN 18915
Vegetationstechnik im Landschaftsbau - Bodenarbeiten

DIN EN ISO 22475-1
Geotechnische Erkundung und Untersuchung -
Probenentnahmeverfahren und Grundwassermessungen -
Teil 1: Technische Grundlagen der Ausführung

DIN EN ISO 22476-2
Geotechnische Erkundung und Untersuchung -
Felduntersuchungen - Teil 2: Rammsondierungen

DVGW GW 315
Hinweise für Maßnahmen zum Schutz von
Versorgungsanlagen bei Bauarbeiten
Herausgeber: Deutsche Vereinigung des GasundWasserfaches e.V.

FGSV 516
Merkblatt für die Verdichtung des Untergrundes und
Unterbaues im Straßenbau
Herausgeber: Forschungsgesellschaft für Straßen- und
Verkehrswesen

FGSV 526
Merkblatt über den Einfluss der Hinterfüllung auf
Bauwerke
Herausgeber: Forschungsgesellschaft für Straßen- und
Verkehrswesen

FGSV 535
M Geok E - Merkblatt über die Anwendung von
Geokunststoffen im Erdbau des Straßenbaues mit den
Checklisten für die Anwendung von Geokunststoffen im
Erdbau des Straßenbaues (C Geok E)
Herausgeber: Forschungsgesellschaft für Straßen- und
Verkehrswesen

FGSV 551
Merkblatt für Bodenverfestigungen und
Bodenverbesserungen mit Bindemitteln
Herausgeber: Forschungsgesellschaft für Straßen- und
Verkehrswesen

RAL-RG 501/4
Aufbereitung zur Wiederverwendung bindiger, nicht
kontaminierter Böden - Gütesicherung

ZTV-E in der jeweils gültigen Fassung
Zusätzliche Technische Vertragsbedingungen und
Richtlinien für Erdarbeiten im Straßenbau

2. Angaben zu Stoffen und Bauteilen
Das auf der Baustelle anfallende und nicht zum
Verfüllen benötigte Aushubmaterial ist vom
Auftragnehmer auf eine Deponie seiner Wahl
abzutransportieren, sofern im Leistungsverzeichnis
nichts anderes angegeben ist.

Wird vom Auftraggeber eine Kippe als Zwischenlager oder
Deponie vorgegeben, so ist das für die
Angebotsabgabe verbindlich. Im Zuge der Bauausführung
kann etwas anderes vereinbart werden.

Falls das Leistungsverzeichnis keine Festlegung
enthält, ist über wieder verwertbares Aushubmaterial
(z.B. Humus, Kies, Sand, Lehm, Natursteinmaterial) vor
der Verfügung eine Vereinbarung zu treffen.

3. Angaben zur Ausführung

3.1. Allgemeines

Die nach ATV DIN 18299 Abschnitt 4.1.11 durch den
Auftragnehmer zu beseitigenden Verunreinigungen
beziehen sich auch auf die Verunreinigung der
öffentlichen Verkehrswege durch Fahrzeuge und
Maschinen des Auftragnehmers oder seiner
Subunternehmer. Solche Verunreinigungen sind durch
geeignete Maßnahmen möglichst zu vermeiden. Trotzdem
auftretende Verunreinigungen sind so rechtzeitig zu
beseitigen, dass durch sie keine Gefährdung des
öffentlichen Verkehrs entstehen kann.

Der Auftragnehmer hat eine eventuell erforderliche
Aufgrabungserlaubnis der Rechtsträger einzuholen.

Weil die Lage vorhandener Leitungen, Kabel, Dränungen,
Kanäle, Vermarkungen, Hindernisse und sonstiger
Hindernisse vor der Ausführung der Arbeiten nicht
angegebene werden kann, hat der Auftragnehmer das
Vorhandensein und die Lage entsprechend Abschnitt 3 der
ATV zu erkunden.

Falls erforderlich, ist das vorhandene Gelände vor
Ausführung der Arbeiten gemeinsam von Auftragnehmer
und Auftraggeber im Hinblick auf Lage und Höhe zu
vermessen und das Ergebnis im Protokoll festzuhalten.

3.2. Erdarbeiten, Straßenaufbruch
Grasnarben und Oberbodenaushub sind nach Absprache mit
dem Auftraggeber an geeigneter Stelle und auf
geeigneter Lagerfläche getrennt zu lagern.

Auf der Baustelle wieder benötigter Oberboden ist in
trapezförmigen Mieten, Höhe max. 1,50 m, zu lagern; die
Böschungen sind abzugleichen. Die Mieten sind bei
Bauvorhaben mit längerer Bauzeit mit Lippenblütlern zu
bepflanzen.

Werden beim Aushub von der Leistungsbeschreibung
abweichende Bodenverhältnisse angetroffen oder treten
Umstände ein, durch die die vorgeschriebenen
Aushubarbeiten nicht durchgeführt werden können, ist
umgehend die Bauleitung zu verständigen.

Bei Auftreten von bindigem Boden im Bereich oberhalb
der Gründungssohle ist vom Auftragnehmer rechtzeitig
die Bauleitung zu verständigen und zu klären zunächst,
ob eine Schutzschicht über der Gründungssohle
verbleiben soll, wenn eine solche nicht bereits in der
Leistungsbeschreibung gefordert worden ist. Ein
Aufweichen der geplanten Gründungssohle, auch durch
Niederschläge, ist unbedingt zu vermeiden.

Zur Herstellung des Planums der Baugrubensohle in
homogenen bindigen Böden sind zur Vermeidung von
Auflockerung glatte Baggerschaufeln zu verwenden.

Hat der Auftragnehmer die Lockerung des Bodens im
Bereich der Gründungssohle zu vertreten, besteht für
ihn kein Anspruch auf Vergütung für das
Wiederherstellen der ursprünglichen Lagerungsdichte.

Bei feuchten bindigen Böden darf das Planum nicht
nachträglich verdichtet werden, um ein Aufweichen zu
vermeiden.

Bei Straßenaufbrüchen sind die Ränder gebundener
Schichten vor Beginn der Erdarbeiten geradlinig zu
beschneiden. Der Aufbruch hat so zu erfolgen, dass der
nach Abzug einer eventuellen Böschung verbleibende Rand
unterhalb der Tragschicht noch ca. 20 cm breit
ist. Wird die Fahrbahndecke unterspült, ist
nachträglich entsprechend zu verfahren. Die Tragschicht
ist vor dem Schließen der Deckschicht fachgerecht in
vergleichbarer Qualität wieder herzustellen. Ein
Verfüllen mit Kies genügt diesem Anspruch nicht

Entwässerungsmaßnahmen, zu denen der Auftragnehmer
gemäß ATV DIN 18300 oder Vertrag verpflichtet ist,
sind so auszuführen, dass der Baugrund und der zum
Einbau bestimmte Boden nicht unzulässig durchfeuchtet
wird. Werden die notwendigen zwischenzeitlichen
Entwässerungsmaßnahmen unterlassen oder unsachgemäß
ausgeführt oder werden die planmäßig herzustellenden
Entwässerungsanlagen nicht rechtzeitig hergestellt,
darf dadurch unbrauchbar gewordener Boden nicht
verwendet werden und ist ggf. auszutauschen.

Bei Erdarbeiten in unmittelbarer Nähe von Bauwerken,
Grenzbebauungen, Leitungen, Kabeln, Dränagen und
Kanälen ist die Bauleitung sofort zu verständigen, wenn
andere Verhältnisse angetroffen werden, als aus den
Bestandsplänen zu ersehen ist. Von dieser Forderung
wird auch nicht abgesehen, wenn die Situation vom
Statik-Büro alternativ vorgesehen oder
in Augenschein genommen worden ist.

Werden vorhandene Leitungen beschädigt, hat der
Auftragnehmer sofort das zuständige
Versorgungsunternehmen sowie die Bauleitung des
Auftraggebers zu verständigen.

Bei Erdbauwerken und Hinterfüllungen ist darauf zu
achten, dass der für den vorgesehenen Verwendungszweck
geeignete Boden oder Fels eingebaut wird. Bestehen
berechtigte Zweifel an der Verdichtungsfähigkeit von
durch den Auftraggeber vorgegebenem Material, ist der
Auftraggeber oder dessen Bauleiter zu informieren.

Kies- und Sandmaterial, das beim Aushub der
Rohrleitungsgräben gewonnen wird und sich zur Auf- und
Hinterfüllung der Rohrleitungen eignet, ist seitlich
zur Wiederverwendung zu lagern.

Das Verdichten der Rohrleitungsauffüllungen und
Hinterfüllungen durch Einschlämmen ist grundsätzlich
nicht zulässig.

Der Auftragnehmer ist verpflichtet, vor Verfüllung von
Bauwerken zu prüfen, ob der zu verfüllende Raum frei
von Bauschutt, Müll u. dgl. ist. Trifft das nicht zu,
ist der Auftraggeber unverzüglich zu verständigen.

Vor dem Wiedereinbau bauseitig gewonnenen Materials
bzw. vor dem Verfüllen oder Überschütten mit vom
Auftragnehmer beschafftem Material ist die Zustimmung
des Auftraggebers bezüglich dessen Verwendbarkeit
einzuholen. Nr. 3.11.2 DIN 18300 wird insoweit
eingeschränkt

3.3. Rohrgrabenverfüllung
Für Rohrleitungen ist ohne besondere Vergütung die
Oberfläche der Sohle von Abtrag und Auffüllung mit
folgenden max. zulässigen Abmaßen herzustellen:
Rohplanum +/- 5,0 cm, Feinplanum +/- 2,5 cm. Unter den
Rohrleitungen ist das Feinplanum so genau herzustellen,
dass das geforderte Gefälle der Leitungen erreicht
wird.

Rohrendungen sind während der Bauzeit gegen das
Eindringen von Erde und Fremdkörpern zu sichern

3.4. Verkehrssicherung
Verkehrsbeschränkungen, die nur während der Arbeitszeit
notwendig sind, müssen in der übrigen Zeit aufgehoben
werden (Beseitigen oder Ungültigmachen von
Verkehrszeichen)

Vor dem rechtzeitigen Aufstellen von Beschilderungen
für Halteverbote sind aus Beweisgründen die Kennzeichen
der im Bereich parkenden Fahrzeuge zu
protokollieren.

Aufgrabungen, Baugruben und Gräben im Bereich von
Flächen des Fahrzeugverkehrs sind in ausreichendem
Abstand zu sichern.

Rot-weiße Warnbänder (Flatterbänder) dürfen nur als
zusätzliche optische Sicherung und nur außerhalb von
Fahrbahnen im öffentlichen Raum angebracht werden.

Behelfsmäßige Überfahrten in Grundstücke müssen
rutschsicher sein und die zu erwartenden
Horizontalkräfte aufnehmen können.

Behelfsmäßige Fußgängerbrücken dürfen keine Stolper-
oder Absturzgefährdungen aufweisen. Sie müssen auch für
Behinderte und Rollstuhlfahrer nutzbar sein. Sie
sind bei Aufgrabungen vor Hauseingängen, bei Querungen
von Fußwegen sowie an absturzgefährdeten Stellen zu
errichten.

Ist der Auftragnehmer mit der Verkehrssicherung der
Baustelle beauftragt, so gehört dazu auch die laufende
Kontrolle der Sicherungseinrichtungen. Die zeitlichen
Abstände der Kontrollen richten sich nach den örtlichen
Gegebenheiten.

4. Angaben zur Abrechnung
Bei einer Abrechnung nach örtlichem Aufmaß werden nur
die technisch erforderlichen und technologisch
möglichen Maße maximal anerkannt. Mehrleistungen
einschließlich der Folgeleistungen gehen zu Lasten des
schuldhaft handelnden Verursachers.

Der Mengenermittlung für Aushub, Einbau und Verdichtung
liegen feste Massen (Volumen nach gewachsenem oder
fertig verdichtetem Boden) zu Grunde, sofern im
Leistungsverzeichnis nichts anderes beschrieben ist.

Im Leistungsverzeichnis aufgeführte Handschachtung wird
nur für solche Leistungen vergütet, bei denen aus
objektiven Gründen kein Bagger (auch kein Kleinbagger)
eingesetzt werden kann (Engstellen, Leitungskreuzungen,
Suchschachtung, Querschläge u.ä.).

Durch Verschulden des Auftragnehmers zu viel
abgefahrene oder ausgehobene Aushubmassen sind durch
gleichwertige Massen zu ersetzen; eine Vergütung dafür
erfolgt nicht.

Werden verschiedene Bodenklassen in einer
Leistungsposition ohne Angabe der Mengenverhältniss der
Bodenklassen zueinander ausgeschrieben, kann bei
Angebotsabgabe ein der Kalkulation zugrunde liegendes
Verhältnis bekannt gegeben werden.

Durch unsachgemäßen Verbau, unzureichende Böschungen
oder durch Witterungseinflüsse, mit denen im
Allgemeinen zu rechnen ist, entstandene Mehrarbeiten
werden nicht vergütet.

Druckrohrleitungsbau - Trinkwasser

1. Mitgeltende Normen und Regeln

1.1. Allgemeines

Es gelten jeweils die Normen und Regeln in der zum
Vertragsschluss gültigen Fassung einschließlich der
Änderungen, Berichtigungen und Beiblätter

Soweit in der Leistungsbeschreibung auf Technische
Spezifikationen, z. B. nationale Normen, mit denen
Europäische Normen umgesetzt werden, europäische
technische Zulassungen, gemeinsame technische
Spezifikationen, internationale Normen, Bezug genommen
wird, werden auch ohne den ausdrücklichen Zusatz:
"oder gleichwertig", immer gleichwertige Technische
Spezifikationen in Bezug genommen.

DIN 18920
Vegetationstechnik im Landschaftsbau - Schutz von
Bäumen, Pflanzenbeständen und Vegetationsflächen bei
Baumaßnahmen

DIN EN 805
Anforderungen an Wasserversorgungssysteme und deren
Bauteile außerhalb von Gebäuden.

Verlegeanleitung A 135
Herausgeber: Kunststoffrohrverband (KRV)

DIN EN 12201
Kunststoff-Rohrleitungssysteme für die
Wasserversorgung - Polyethylen (PE)

DVGW GW 321
Steuerbare horizontale Spülbohrverfahren für Gas- und
Wasserrohrleitungen -Anforderungen, Gütesicherung und
Prüfung
Herausgeber: Deutscher Verein des Gas- und Wasserfaches
e.V. (DVGW)

DVGW-Regelwerk DIN EN ISO 21225-2
Kunststoff-Rohrleitungssysteme zur grabenlosen
Erneuerung von erdverlegten Rohrleitungsnetzen - Teil
2: Erneuerung in anderer Linienführung durch
Horizontal-Spülbohrverfahren (HDD) und
Bodenverdrängungsverfahren
Herausgeber: Deutscher Verein des Gas- und Wasserfaches
e.V. (DVGW)

DVGW-Regelwerk GW 335 A2
Kunststoff-Rohrleitungssysteme in der Gas- und
Wasserverteilung; Anforderungen und Prüfungen - Teil
A2: Rohre aus PE 80 und PE 100 inkl. Korrekturblatt
Herausgeber: Deutscher Verein des Gas- und Wasserfaches
e.V. (DVGW)

DVS-Richtlinie DVS-2207-1
Schweißen von thermoplastischen Kunststoffen
Herausgeber: Deutscher Verband für Schweißen und
verwandte Verfahren e.V. (DVS)

DVS-Richtlinie  DVS-2208-1
Maschinen
Herausgeber: Deutscher Verband für Schweißen und
verwandte Verfahren e.V. (DVS)

2. Angaben zur Ausführung

2.1. Allgemeines
Die nach ATV DIN 18299 Abschnitt 4.1.11 durch den
Auftragnehmer zu beseitigenden Verunreinigungen
beziehen sich auch auf die Verunreinigung der
öffentlichen Verkehrswege durch Fahrzeuge und
Maschinen des Auftragnehmers oder seiner
Subunternehmer. Solche Verunreinigungen sind durch
geeignete Maßnahmen möglichst zu vermeiden. Trotzdem
auftretende Verunreinigungen sind so rechtzeitig zu
beseitigen, dass durch sie keine Gefährdung des
öffentlichen Verkehrs entstehen kann.

Bereits vorhandene Absteckungen, Grenzsteine,
Festpunkte, Höhenmarken und dergleichen sind vor
Arbeitsbeginn vom Auftragnehmer zu sichern.

Das nach Abschnitt 8.5.2 DIN EN 1610 für
Verlegekorrekturen unzulässige "örtliche Herummurksen"
ist nicht nur für die in der Norm genannten Arbeiten,
sondern grundsätzlich unzulässig.

2.2. Rohrverlegearbeiten
Nach dem Herstellen der Druckrohrleitungen hat, soweit
die örtlichen Vorschriften es bestimmen, eine Abnahme
durch die zuständige Behörde zu erfolgen. Diese Abnahme
ist vom Auftragnehmer rechtzeitig zu beantragen.

Rohrdurchgänge durch Fundamente und Wände sind äußerst
sorgfältig auszuführen; soweit möglich und
erforderlich, hat dies mit Spezial-Dichtmanschetten zu
erfolgen.

Kies- und Sandmaterial, das beim Aushub der
Rohrleitungsgräben gewonnen wird und sich zur Auf- und
Hinterfüllung der Rohrleitungen eignet, ist seitlich
zur Wiederverwendung zu lagern.

Das Verdichten der Rohrleitungsauffüllungen und
Hinterfüllungen durch Einschlämmen ist nicht zulässig.

Für Rohrleitungen ist ohne besondere Vergütung die
Oberfläche der Sohle von Abtrag und Auffüllung mit
folgenden max. zulässigen Abmaßen herzustellen:
Rohplanum +/- 5,0 cm, Feinplanum +/- 2,5 cm. Unter den
Rohrleitungen ist das Feinplanum so genau herzustellen,
dass das geforderte Gefälle der Leitungen erreicht
wird.

Die Rohrleitungen sind mit feinkörnigem
Auffüllmaterial bis 30 cm über deren Scheitel zu
umhüllen und satt zu unterfüttern. Steht solches
Auffüllmaterial nicht an, ist dafür Feinsand zu
verwenden.

Rohrendungen sind während der gesamten Bauzeit gegen
das Eindringen von Erde und Fremdkörpern zu sichern.

2.3. Verkehrssicherung
Verkehrsbeschränkungen, die nur während der Arbeitszeit
notwendig sind, müssen in der übrigen Zeit aufgehoben
werden (Beseitigen oder Ungültigmachen von
Verkehrszeichen)

Vor dem rechtzeitigen Aufstellen von Beschilderungen
für Halteverbote sind aus Beweisgründen die Kennzeichen
der im Bereich parkenden Fahrzeuge zu
protokollieren.

Aufgrabungen, Baugruben und Gräben im Bereich von
Flächen des Fahrzeugverkehrs sind in ausreichendem
Abstand zu sichern.

Rot-weiße Warnbänder (Flatterbänder) dürfen nur als
zusätzliche optische Sicherung und nur außerhalb von
Fahrbahnen im öffentlichen Raum angebracht werden.

Behelfsmäßige Überfahrten in Grundstücke müssen
rutschsicher sein und die zu erwartenden
Horizontalkräfte aufnehmen können.

Behelfsmäßige Fußgängerbrücken dürfen keine Stolper-
oder Absturzgefährdungen aufweisen. Sie müssen auch für
Behinderte und Rollstuhlfahrer nutzbar sein. Sie
sind bei Aufgrabungen vor Hauseingängen, bei Querungen
von Fußwegen sowie an absturzgefährdeten Stellen zu
errichten.

Ist der Auftragnehmer mit der Verkehrssicherung der
Baustelle beauftragt, so gehört dazu auch die laufende
Kontrolle der Sicherungseinrichtungen. Die zeitlichen
Abstände der Kontrollen richten sich nach den örtlichen
Gegebenheiten.

3. Angaben zur Abrechnung
Die Wasserhaltung gemäß Abschnitt 6.5 DIN EN 1610 zählt
zu den Besonderen Leistungen, ausgenommen Leistungen
nach Abschnitt 4.1.10 DIN 18299

*Hinweis*
1.1. Allgemeines

Es gelten jeweils die Normen und Regeln in der zum
Vertragsschluss gültigen Fassung einschließlich der
Änderungen, Berichtigungen und Beiblätter.

Einsatz der im Zertifikat benannten
Fachaufsichtsperson mit Abschluss einer vom
DVGW anerkannten Schulung nach GW 329 in der
für das Bohrgerät erforderlichen Ausbildungsstufe
auf der Baustelle zumindest bei Baubeginn.

Dauerhafter Einsatz eines Geräteführers mit
Abschluss einer vom DVGW anerkannten Schulung
nach GW 329 in der für das Bohrgerät erforderlichen
Ausbildungsstufe auf der Baustelle.

garantierte maximale Abweichung der Pilotbohrung:
Zugelassen werden Abweichungen von maximal 10
% der Messstrecke zwischen Geländeoberkante und
Bohrkopfachse.

Trassenkennzeichnung und Trassennivellierung mit
Kennzeichnung aller Punkte mit Änderung des
Geländegefälles und Benennung von Tiefe und
Gefälle des Bohrkopfs zur Einhaltung der
Vertikaltrasse gemäß Längsschnitt als Eigenleistung
des Auftragnehmers oder durch ein beim TAZV
Luckau gelistetes Vermessungsbüro.

Bohrspülung: Alle planmäßigen und operativ
notwendigen Festlegungen zur Bohrspülung  sind
durch den Auftragnehmer zu treffen.
Die Ausschreibung muss zulassen, dass der Preis
für den Bentonit, die ggf. notwendigen Zusätze und
für die Entsorgung Bestandteil  eines
Pauschalpreises Euro/Bohrmeter ist oder
mengenspezifisch ausgewiesen wird.
Bohrprotokoll mit den Inhalten von
DVGW GW 321 Anhänge D und E und mit
manuellem Eintrag bei der Pilotbohrung von Gefälle
und Tiefe des Bohrkopfs je Bohrstange und
Kennzeichnung dieser Messpunkte auf der Trasse
für die nachfolgende Einmessung der Lage und der
Höhenpunkte durch ein beim TAZV gelistetes
Vermessungsbüro.

Zusätzlich Einhaltung der Festlegungen der Planung
für die Art der Messung und Aufzeichnung von Tiefe
und Gefälle des Bohrkopfs je Bohrstange und der
Zugkraft.
Kalibrierung der Tiefenmessung vor jedem
Bohrbeginn im Beisein des TAZV Luckau
Nachweise für die Prüfung der Messgeräte.

*Hinweis*
ACHTUNG!

Die Hinweistexte gelten, auch ohne besondere
Erwähnung, für alle gleichlautenden Titel und
Positionen des gesamten Leistungsverzeichnisses.

Der BGH hat in seinem am 09.07.2004 veröffentlichten
Beschluss vom 18.05.04 den vergaberechtlich
zwingenden Ausschluss bei Mischkalkulationen
entschieden. "Angebote, bei denen der Bieter die
Einheitspreise einzelner Leistungspositionen in
"Mischkalkulation" auf andere Leistungspositionen
umlegt, sind grundsätzlich von der Wertung
nach § 25 Nr. 1 Abs. 1 b VOB/A auszuschließen."

### Titel 01 Baustelleneinrichtung und Sonstiges

#### Bereich 01.01 Baustelleneinrichtung

**01.01.10 Baustelleneinrichtung**
Baustelleneinrichtung:
Einrichten, Vorhalten und Beseitigen einschl. An und
Abfuhr, Ab- und Aufladen, Aufstellen und Abbauen
sämtlicher für die ordnungsgemäße Durchführung der
Baumaßnahme notwendigen Einrichtungen, Anlagen, Geräte
und Materialien etc. über die gesamte Bauzeit sowie
Räumen der Baustelle und Wiederherstellung des Geländes
im ursprünglichen Zustand einschl. Aufbau, Umsetzen und
Abbauen sämtlicher Vorrichtungen und Geräte für die
gesamte Baumaßnahme. Folgende Leistungen sind in den
Pauschalpreis einzurechnen:
- Vorhalten und Einsatz sämtlicher Geräte / Vorrichtungen / Maßnahmen usw. zur Einhaltung der
  gesetzlichen Bestimmungen zur Unfallverhütung und dem
  Gesundheitsschutz bei Arbeiten an Trinkwasserkanälen.
- Bauzäune (EURO-Schrankenzäune) mit hohem Fußgewicht
- Die Bestimmungen der Arbeitsstättenverordnung und
  -richtlinie sind einzuhalten.
- Kontrolle von Fremdleitungsplänen unter Beachtung von
  DVGW-GW 315,
- Beantragung von Aufgrabgenehmigungen und der dazugehörigen verkehrsrechtlichen Anordnungen, sowie aller
  sonstigen Genehmigungen und Erlaubnisse einschl.
  Gebühren
- Freimachen des Geländes,
- Entfernung von Fundamenten und Verunreinigungen,
- Baustellenbeleuchtung,
- Herstellen von Baustraßen, Lagerflächen und Montageplätzen einschließlich sämtlicher zusätzlicher Maßnahmen (z. B. erforderlicher Oberbodenab- und
  -auftrag).
  Schichtenaufbau der Transportwege/-flächen:
- Geotextil als Trennschicht, reißfest zwischen
  gewachsenem Boden und Aufschüttung verlegen.
- Schotter-Splitt-Brechsand-Gemisch 0/32 zur Herstellung der Transportwege/-flächen auf verlegtem
  Geotextil, Dicke mind. 30 cm
- Überstand Flies beidseitig ca. 0,50 m
- Überlappungsstöße ca. 20-30 cm
- Rückbau der ausgelegten Geotextilien und mineralischen Befestigungen.
- Entsorgung des geotextilen Vlieses und der mineralischen Befestigung nach den gesetzlichen
  Bestimmungen.
- Wiederherstellung des Geländes im ursprünglichen
  Zustand.
- notwendige Geräte, Werkzeuge, Hilfsmittel und
  Baubüro,
- Beschaffung von Baustrom und Wasser zu Lasten des AN,
- Material-Vorhaltekosten,
- Lohnkosten,
- Personalkosten,
- alle sonstigen Kosten, die der Auftragnehmer zur
  ordnungsgemäßen Durchführung der Bauaufgabe zu
  erbringen hat; insbesondere Absteckungen und Einmessarbeiten, sofern nicht nach DIN 18299 gesondert
  ausgeschrieben,
- Sicherungsmaßnahmen insbesondere der Verkehrswege
  auf und vor den Grundstücken, auf Zufahrten, einschl.
  Säuberung,
- ebenso sind die Nachbargrundstücke an der Grenze
  absolut zuverlässig und unfallsicher für die gesamte
  Bauzeit bis zur Übergabe zu schützen,
- maßgeblich sind ebenso die Forderungen des Amtes für
  öffentliche Ordnung, der Bauberufsgenossenschaften,
  der Bauaufsicht und der örtlichen Bauüberwachung,
  Oberbauleitung und sonst mitwirkender Behörden,
  Amtsstellen und Körperschaften.
- Umsetzen der Baustelleneinrichtung in den
  verschiedenen Bauabschnitten.

Lagerplätze werden vom AG nicht zur Verfügung gestellt.

Der Bieter hat sich vor Preisbildung ausreichend über
die Platzverhältnisse zu informieren und alle erforderlichen Kosten in den Einheitspreis einzurechnen.

Die Abrechnung erfolgt wie folgt:
- 40 % bei fertiger Einrichtung,
- 60 % nach Beendigung der Bauleistungen.
Menge: 1,000 Psch

#### Bereich 01.02 Beweissicherung

**01.02.10 Fotodokumentation**
Fotodokumentation sämtlicher Einbindungen  und
Schieberkreuze zur Vorlage und Freigabe  durch den AG.
Der AG behält sich vor, bei nicht Vorlage der
Dokumentation nachrichtlich entsprechende Stellen durch
und auf Kosten des AN freilegen zu lassen.
Menge: 1,000 psch

**01.02.20 Grenzsteine und amtliche Festpunkte sichern**
Die sich im Baubereich befindenden Grenzsteine,
Polygonpunkte und amtlichen Festpunkte sind nach Wahl
des AN über den gesamten Bauzeitraum zu sichern, so
dass ihre Lage und Höhe unverändert bleibt.
Einzurechnen sind ggf. erforderlich werdende
Handschachtung sowie eingesetzte Materialien zur
Sicherung.
Bei nicht zu umgehender Demontage von Grenzsteinen ist
die örtliche Bauleitung zu verständigen.
Menge: 2,000 St

#### Bereich 01.03 Koordinierung / Verkehrssicherung

**01.03.10 Koordinierung Vermessungsleistungen**
Koordinierung der Vermessungsleistungen:
Der Koordinierungszuschlag dient ausschließlich zur
Steuerung der Vermessungstätigkeiten im Rahmen der
Baumaßnahme.
Inhalt der Koordinierungsleistungen:

Alle telefonischen, häuslichen und Vor-Ort
Abstimmungen und Informationen zwischen Bau- und
Vermessungsfirma.
Beibringung aller zur Vermessung bzw. Absteckung
notwendigen Tätigkeiten, wie z.B. das Setzen von
Markierungen, Erstellung von Schemaplänen und
Knotenpunktskizzen etc.

Abnahme der Vermessungsleistungen / Absteckung
Revidierter Projektplan mit Sachinformationen

Es ist durch rechtzeitige Information an die Vermessungsfirma zu gewährleisten, dass die Betriebsmittel
des AG am offenen Graben gemessen werden können.

Die Bestandsmessung erfolgt im Auftrag des TAZV Luckau
durch das Vermessungsbüro D.Schmidt, Inhaber Mario
Seume, Bahnhofstraße 6, 15926 Luckau,
Telefon: 03544 6583.
Menge: 1,000 psch

**01.03.20 Koordinierungszuschlag - Abstimmungsmaßnahmen, Anwohner**
Der Koordinierungszuschlag dient ausschließlich für
Abstimmungsmaßnahmen zwischen dem AN und den
Grundstückseigentümern bzw. den Grundstücksnutzern im
Rahmen der veranlassten Baumaßnahme.
Dazu zählen alle telefonischen, häuslichen und
Vor-Ort-Abstimmungen und Informationen zwischen der
Baufirma und den Grundstückseigentümern bzw. -nutzern.
Der Bauleiter des AN (Bau- und Montagefirma) informiert
die Grundstückseigentümern bzw. -nutzer rechtzeitig
über die geplante Baumaßnahme, den Umfang der
Beweissicherung, den Beginn der geplanten Baumaßnahme
usw..
Menge: 1,000 Psch

**01.03.30 Koordinierung Bauökologische Begleitung**
*** Bedarfsposition ohne GB
Der Koordinierungszuschlag ist für die Abstimmung mit
der bauökologischen Baubegleitung bzw. der Unteren
Naturschutzbehörde zur ggf. erforderlichen Durchführung
baumschutzbegleitender Maßnahmen. In den EP sind alle
hieraus resultierenden Mehraufwendungen,
Stillstandszeiten, Abstimmungen und Steuerungen mit vom
AG beauftragter Firma einzurechnen. Die geforderte
Fachkraft wird durch den AG direkt beauftragt und
benannt.
Menge: 1,000 psch

**01.03.40 Verkehrssicherung und Verkehrsregelung**
Einrichtungen zur Verkehrssicherung, Verkehrsregelung
sowie alle Maßnahmen zur eventuell erforderlichen
Straßensperrung nach StVO, RAS (Richtlinie für die
Sicherung von Arbeitsstellen an Straßen), ASR A 5.2
(Anforderungen an Arbeitsplätze und Verkehrswege auf
Baustellen im Grenzbereich zum Straßenverkehr /
Straßenbaustellen) usw. für die gesamte Baumaßnahme auf
Straßen unter Aufrechterhaltung des Verkehrs aufbauen,
ständig unterhalten, betreiben, umsetzen und abbauen
einschl. Mieten, Pacht, Gebühren und dgl.
Ggf. mit den erforderlichen, zugehörigen
Markierungsarbeiten.

Straßensperrungen sind vom AN bei der zuständigen
Behörde zu beantragen.
Vorhandene Verkehrsschilder ggf. vor Beginn und nach
Beendigung der Maßnahme außer Kraft setzen und wieder
in Kraft setzen.
Vorübergehende Sicherungsmaßnahmen durchführen.
Auf- und Abbau der Verkehrssicherungseinrichtungen
täglich vor Arbeitsbeginn und nach Arbeitsende.
Verkehrszeichen, -einrichtungen und Geräte einschl.
E-Anschluss werden vom AN gestellt.
Sicherung mit elektr. Warnleuchten, Verkehrszeichen und
Baken.
Der AN haftet allein für die Sicherheit des Verkehrs
während der Bauzeit.
Eine verkehrsrechtliche Anordnung ist einzuholen, die
Kosten dafür sind in diese Pauschale einzurechnen.
Die Verkehrsregelung erfolgt entsprechend Erfordernis
bzw. gewählter Einbautechnologie durch eine
Straßensperrung einschl. Beschilderung.
Für alle Erschwernisse, die durch die Aufrechterhaltung
des Fußgänger- und Anliegerverkehrs entstehen.
Verkehrssicherung UNTER GEWÄHRUNG DES
ANLIEGERVERKEHRS UND DURCHFAHRT FÜR
RETTUNGSFAHRZEUGE.
Die Absperrung mittels beleuchteter Absperrbaken ist
mit einzurechnen.
Kontrolle der Baustelle auch an den Tagen ohne
Arbeitseinsatz, gemäß ZTV-SA.
Die gesamte Beleuchtung muss während der Dunkelheit
sowie bei Nebel und Regen sowohl an Werktagen als auch
an Sonn- und Feiertagen leuchten.
Die Sicherung der Baustelle hat gem. den geltenden
technischen Vorschriften zu erfolgen.
Anmerkung:
Sämtliche Verkehrszeichen sind nach den Hinweisen für
das Anbringen von Verkehrszeichen und
Verkehrseinrichtungen (HAV) aufzustellen.
Die Auszahlung der Pauschale erfolgt zeitabhängig nach
Baufortschritt.
Menge: 1,000 Psch

#### Bereich 01.04 Vermessung und Bestandsunterlagen

*Hinweis*
Die Vermessungsleistungen sind gemäß den
Vorgaben des TAZV auszuführen.

**01.04.10 Erstabsteckung/Sicherung**
die lage- und höhenmäßige Absteckung des Bauwerkes,
die Achsen der Druckrohrleitungen, die Standorte von
erdeingebauten Armaturen, der Schächte, der Kanäle und
der Zaunanlagen von einem Vermessungsbüro in
Abschnitten entsprechend des Baufortschrittes
herstellen lassen, vorhalten und über die Bauzeit
ständig unterhalten, einschließlich aller Materialen
und Kosten.
.
Menge: 1,000 Psch

**01.04.20 Höhenfestpunkte im Baufeld**
von einem Vermessungsbüro herstellen lassen und über
die Bauzeit vorhalten, ständig sichern und unterhalten,
einschließlich aller Materialen und Kosten
Menge: 2,000 St

**01.04.30 Dokumentation / Bauakte**
Erstellung einer Bauakte gemäß Anforderungen des AG.
Die Bauakte ist zeitnah nach Fertigstellung der
Baumaßnahme,
vor der Abnahme dem AG ohne weitere Weisung zu
übergeben.
Ausführung 1-fach im Ordner.
Die Bauakte enthält alle erforderlichen Nachweise.
Folgender Inhalt und folgende Gliederung sind
einzuhalten:
1. Abnahmeprotokolle
2. Zertifikate, Lieferscheine Leitungen und Formstücke
3. Zertifikate, Bedienungs- und Wartungsanleitungen,
Lieferscheine Armaturen
4. geprüfter Bestandsplan, Revisionszeichnungen
Knotenpunkte und Bauwerke, Rohrbuch,
Schweißanweisungen, Zeugnisse Schweißer und
Schweißnahtprüfer,
Schweißnahtprüfprotokolle, Filme
5. Zertifikate/ Nachweise / Beispiellieferscheine der
eingebauten Schüttgüter, Böden, Pflanzen
und Hilfsstoffe, Entsorgungs- und Verwertungsnachweise
6. Abnahmeerklärungen der betroffenen
Grundstückseigentümer und Pächter
7. Fotodokumentation Knotenpunkte, Querungen,
Hausanschlussleitungen usw.
8. Baustellentagesberichte; Dokumentation der
Verkehrs-und Arbeitsstellensicherung
9. Bauleitererklärungen
10. Nachweise Druckproben/ Keimfreiheiten/
Kabelprüfungen/Durchgängigkeiten;
Verdichtungsprotokolle
11. Betongütenachweise, Beton - Lieferscheine,
statische Berechnungen usw. zu Bauwerken
12. Dokumentation der Durchörterungen s. gesonderte
Position
Alle Unterlagen sind nach Prüfung auf Vollständigkeit
zu übergeben.
Zusammengestellt in Ordnern mit Registerblättern mit
zusätzlichen Trennstreifen.
Menge: 1,000 Psch

#### Bereich 01.05 Stundenlohnarbeiten

*Hinweis*
Hinweis Gerätekosten

Für evtl. erforderliche Arbeiten, die nicht im
Leistungsverzeichnis erfasst sind und gegen Nachweis
zur Ausführung kommen, werden wie folgt berechnet:
Stundensatz für das Gerät, einschl. der Vorhaltekosten
(Abschreibung und Verzinsung), die Betriebskosten
(Betriebs- u. Wartungsstoffe, Reparaturkosten) und die
Lohnkosten für das Bedienungspersonal.

**01.05.10 LKW-Kipper 12 t**
*** Bedarfsposition ohne GB
Stundenlohnarbeiten durch
Lastkraftwagen auf
Anordnung des AG ausführen.
Der Verrechnungssatz für den
jeweiligen LKW umfasst sämtliche
Aufwendungen für den Einsatz des
LKW, insbesondere Gerätevorhalte-
und Betriebsstoffkosten sowie
sämtliche Zuschläge einschliesslich
der Kosten für den Fahrer.
Der Verrechnungssatz gilt für das zum
Zeitpunkt des Abrufes einsatzbereit
auf der Baustelle befindliche
Fahrzeug.
Vergütet werden die tatsächlich
geleisteten Arbeitsstunden nach der
tatsächlichen Nutzlast des jeweiligen
LKW (ohne Erhöhung der
Nutzlaststufe für Sonderfahrzeuge).
LKW-Kipper, ca. 12 t Nutzlast.
Menge: 1,000 h

**01.05.20 Baugerät - Kompr. 5-10 m3**
*** Bedarfsposition ohne GB
Stundenlohnarbeiten durch Baugeräte
auf Anordnung des AG ausführen.
Der Verrechnungssatz für das
jeweilige Gerät umfasst sämtliche
Aufwendungen für den Einsatz,
insbesondere Gerätevorhalte- und
Betriebsstoffkosten sowie sämtliche
Zuschläge einschliesslich der Kosten
für das Bedienungspersonal.
Der Verrechnungssatz gilt für das zum
Zeitpunkt des Abrufes einsatzbereit
auf der Baustelle befindliche
Baugerät.
Vergütet werden die tatsächlich
geleisteten Arbeitsstunden.
Kompressor über 5 bis 10 m3/min.
Menge: 1,000 h

**01.05.30 Bagger, bis 1,00 m3**
*** Bedarfsposition ohne GB
Stundenlohnarbeiten durch Baugeräte
auf Anordnung
des AG ausführen.
Der Verrechnungssatz für das
jeweilige Gerät umfasst sämtliche
Aufwendungen für den Einsatz,
insbesondere Gerätevorhalte- und
Betriebsstoffkosten sowie sämtliche
Zuschläge einschliesslich der Kosten
für das Bedienungspersonal.
Der Verrechnungssatz gilt für das zum
Zeitpunkt des Abrufes einsatzbereit
auf der Baustelle befindliche
Baugerät.
Vergütet werden die tatsächlich
geleisteten Arbeitsstunden.
Bagger, bis 1,00 m3.
Menge: 1,000 h

**01.05.40 Flächenrüttler: bis 0,75 t**
*** Bedarfsposition ohne GB
Stundenlohnarbeiten durch Baugeräte
auf Anordnung
des AG ausführen.
Der Verrechnungssatz für das
jeweilige Gerät umfasst sämtliche
Aufwendungen für den Einsatz,
insbesondere Gerätevorhalte- und
Betriebsstoffkosten sowie sämtliche
Zuschläge einschliesslich der Kosten
für das Bedienungspersonal.
Der Verrechnungssatz gilt für das zum
Zeitpunkt des Abrufes einsatzbereit
auf der Baustelle befindliche
Baugerät.
Vergütet werden die tatsächlich
geleisteten Arbeitsstunden.
Flächenrüttler: bis 0,75 t
Menge: 1,000 h

*Hinweis*
Hinweis Stundenlohnarbeiten

Stundenlohnarbeiten sind nur auf ausdrückliche
Anordnung des AG auszuführen.
Stundenlohnarbeiten werden nur für Leistungen
anerkannt, die nicht nach nachstehenden Positionen des
Leistungsverzeichnisses abgerechnet werden können.
Die eingesetzen Einheitspreise gelten für Mehr- und
Minderleistungen in beliebiger Höhe.

**01.05.50 Polier, Schachtmeister**
*** Bedarfsposition ohne GB
Stundenlohnarbeiten durch
Arbeitskräfte
auf Anordnung des AG ausführen.
Der Verrechnungssatz für die
jeweilige Arbeitskraft umfasst
sämtliche Aufwendungen,
insbesondere den tatsächlichen Lohn
einschliesslich vermögenswirksamer
Leistungen mit den Zuschlägen für
Gemeinkosten (Sozialkassenbeiträge,
Winterbauumlage und dgl.),
sowie Lohn- bzw.
Gehaltsnebenkosten und Zuschläge
für Überstunden.
Zuschläge für Nacht-, Sonntags- und
Feiertagsarbeit werden gesondert
vergütet.
Polier, Schachtmeister oder dgl.
Menge: 5,000 h

**01.05.60 Vorarbeiter**
*** Bedarfsposition ohne GB
Stundenlohnarbeiten durch
Arbeitskräfte
auf Anordnung des AG ausführen.
Der Verrechnungssatz für die
jeweilige Arbeitskraft umfasst
sämtliche Aufwendungen,
insbesondere den tatsächlichen Lohn
einschliesslich vermögenswirksamer
Leistungen mit den Zuschlägen für
Gemeinkosten (Sozialkassenbeiträge,
Winterbauumlage und dgl.),
sowie Lohn- bzw.
Gehaltsnebenkosten und Zuschläge
für Überstunden.
Zuschläge für Nacht-, Sonntags- und
Feiertagsarbeit werden gesondert
vergütet.
Vorarbeiter oder dgl.
Menge: 5,000 h

**01.05.70 Spezialfacharbeiter**
*** Bedarfsposition ohne GB
Stundenlohnarbeiten durch
Arbeitskräfte
auf Anordnung des AG ausführen.
Der Verrechnungssatz für die
jeweilige Arbeitskraft umfasst
sämtliche Aufwendungen,
insbesondere den tatsächlichen Lohn
einschliesslich vermögenswirksamer
Leistungen mit den Zuschlägen für
Gemeinkosten (Sozialkassenbeiträge,
Winterbauumlage und dgl.),
sowie Lohn- bzw.
Gehaltsnebenkosten und Zuschläge
für Überstunden.
Zuschläge für Nacht-, Sonntags- und
Feiertagsarbeit werden gesondert
vergütet.
Spezialfacharbeiten oder dgl.
Menge: 5,000 h

**01.05.80 Facharbeiter**
*** Bedarfsposition ohne GB
Stundenlohnarbeiten durch
Arbeitskräfte
auf Anordnung des AG ausführen.
Der Verrechnungssatz für die
jeweilige Arbeitskraft umfasst
sämtliche Aufwendungen,
insbesondere den tatsächlichen Lohn
einschliesslich vermögenswirksamer
Leistungen mit den Zuschlägen für
Gemeinkosten (Sozialkassenbeiträge,
Winterbauumlage und dgl.),
sowie Lohn- bzw.
Gehaltsnebenkosten und Zuschläge
für Überstunden.
Zuschläge für Nacht-, Sonntags- und
Feiertagsarbeit werden gesondert
vergütet.
Facharbeiter oder dgl.
Menge: 5,000 h

**01.05.90 Fachwerker**
*** Bedarfsposition ohne GB
Stundenlohnarbeiten durch
Arbeitskräfte
auf Anordnung des AG ausführen.
Der Verrechnungssatz für die
jeweilige Arbeitskraft umfasst
sämtliche Aufwendungen,
insbesondere den tatsächlichen Lohn
einschliesslich vermögenswirksamer
Leistungen mit den Zuschlägen für
Gemeinkosten (Sozialkassenbeiträge,
Winterbauumlage und dgl.),
sowie Lohn- bzw.
Gehaltsnebenkosten und Zuschläge
für Überstunden.
Zuschläge für Nacht-, Sonntags- und
Feiertagsarbeit werden gesondert
vergütet.
Fachwerker oder dgl.
Menge: 5,000 h

### Titel 02 Trinkwasserhauptleitung

#### Bereich 02.01 Vorbereitungs- und Oberflächenaufbrucharbeiten

*Hinweis*
Folgende Hinweise sind zu beachten bzw. in die
Einheitspreise einzurechnen.

Die Oberflächenarbeiten setzen sich aus dem Aufbruch
und der Wiederherstellung der Flächen für die
Leitungsgräben und Schachtbaugruben bzw. Kopflöcher
zusammen.

Die Sicherung bzw. der Aus- und Wiedereinbau von
Schieberkappen usw. (Trinkwasser) ist zu
berücksichtigen.

Ungebundene Materialien bestehen aus unfraktionierten
Baustoffgemischen / Zuordnung <= Z2 nach LAGA.

Alle Oberflächenarbeiten sind nach den technischen
Regelwerken und insbesondere der ZTV E-StB, ZTV
SoB-StB, ZTV T-StB, ZTV Pflaster-StB, ZTV Asphalt-StB
und der ZTV A-StB auszuführen.

Der ursprüngliche Zustand ist zu dokumentieren; die
Flächen sind nach Beendigung der Nutzung in einen
fachgerechten, dem Ursprung entsprechenden und
sauberen Zustand zu versetzen.

Die angegebenen Schichtdicken sind Richtmaße, der
Oberflächenaufbau ist der vorgefundenen
Befestigungsstärke entsprechend anzupassen.

Die Straßen sind gemäß RStO in der Belastungsklasse
Bk 1,0 (Quartierstraße / HS IV, ES IV / Bk1,0 bis
Bk3,2 // alt Bauklasse IV) wiederherzustellen.

Bei Gehwegen muss auf der Tragschicht ein
Verformungsmodul von mindestens Ev2 = 80 MN/m2 und in
Fahrbahnbereichen müssen mind. Ev2 = 150 MN/m2
erreicht werden.

Weiterhin sind mit dem Bauabnahmeersuchen die
Protokolle der Prüfungen gemäß o. g. Richtlinien dem
AG zu übergeben.

Die Baustelleneinrichtung, Geräte usw. sind in den
Titel "Baustelleneinrichtung" einzurechnen.

Bei der Einheitspreisbildung sind folgende Leistungen
mit einzurechnen:
- Zustimmung für ein Sondergebrauch der öffentlichen
  Straßen mind. 14 Tage vor Baubeginn einholen,
- Abnahme durch die Stadt erforderlich.

Abrechnung:
Die Abrechnung der Oberflächenpositionen erfolgt
entsprechend der erforderlichen Mindestbreiten und
-längen. Aufbruchbreite = z. B. Mindestgrabenbreite
 (90 cm) + Verbau (2 x 15 cm) + Rückschnitt (2 x 20 cm)
 = 1,60 m
 Der Arbeitsraum neben Schachtwänden beträgt 0,60 m.
 Ist technologisch eine größere Breite erforderlich, so
 ist dies in die Einheitspreise einzurechnen.
 Werden mehr Flächen in Anspruch genommen, gehen
 diese zu Lasten des AN.

FolgendeLeistungen sind miteinzukalkuliern und werden
nicht gesondert vergütet:
- eine Probenahme ist nach LAGA PN 98 durchzuführen,
  die Ausbaustoffe sind zu separieren sowie zwischen zu
  lagern und nach der seit 01.08.2023 geltenden
  Ersatzbaustoffverordnung zu untersuchen bzw.
  anschließend einer entsprechenden Verwendung
  zuzuführen.

**02.01.10 Baumschutz Stammumfang bis 100 cm**
Mantel mit Polsterung zum Schutz des Baumstammes
einzeln stehender Bäume vor mechanischer Beschädigung
herstellen und während der Bauzeit unterhalten. Der
Mantel darf den Baumstamm und die Wurzelanläufe nicht
berühren.
Der Stammumfang wird 1 m über Geländeoberfläche
gemessen.
Stammumfang bis 100 cm
Polsterung des Stammes nach Wahl des AN.
Mantelhöhe bis 2,0 m
Schutzmaterial nach Beendigung der Bauarbeiten abbauen.
Material wieder in Eigentum des AN übernehmen und von
der Baustelle entfernen.
Ausführung dieser Position in Abstimmung mit der
Bauüberwachung.
Menge: 10,000 St

**02.01.20 Schutz f. Baumwurzelbereich herst. 30cm Kiess. 0/32 Schutz entfernen**
Schutz für Baumwurzelbereich nach Unterlagen des AG vor
Verdichten herstellen und während der Bauzeit unterhalten. Pflanzendecken, Laub und sonstige organische Stoffe von der Oberfläche des Wurzelbereiches vorher entfernen und der Verwertung nach Wahl des AN zuführen.
Schutzschicht aufbringen und mit Stahlplatten, Baggermatratze oder dgl. verrutschsicher abdecken. Ungeschützten Baumwurzelbereich nicht befahren und belasten.
Schutzschicht = 30 cm Kiessand 0/32 mm auf Trennvlies
mind. 300 g/m2.
Schutz nach Beendigung der Bauarbeiten entfernen.
Oberfläche von Hand lockern.
Menge: 10,000 m²

**02.01.30 ungebundene Trag-/Deckschicht Sand/Schotter aufnehmen**
Ungebundene Trag- / Deckschicht aus Sand, Schotter oder
Kies aufbrechen, aufnehmen und zu Lasten des AN
beseitigen. Aufbruchstärke bis 40 cm.
Straßenrandbereiche, Montagegruben und Start- und
Zielgruben, Hausanschlüsse
Menge: 120,000 m²

**02.01.40 Eignungsprüfung - Schotter**
Eignungsprüfung zur Bestimmung des Verwertungszweckes
der ausgebauten Tragschichten entsprechend LAGA
durchführen einschl. Entnahme der Probe, Verpackung,
Transport und Übergabe des Prüfberichtes an den AG.
Prüfung durch akkreditiertes Prüflabor.
Baugrundgutachten: wiederverwendbar als Z0 Material im
offenen Einbau. Bei der Probenahme muss zwingend der
Bauleiter des AG anwesend sein.
Menge: 2,000 St

**02.01.50 Verwertung von Bodenmaterial Kl. 0 (BM-0*/ BG-0*)**
Verwertung von Bodenmaterial Kl. 0 (BM-0*/ BG-0*)
Materialklasse nach §§ 2, 11 und 16 ErsatzbaustoffV.
Boden vom Zwischenlager aufnehmen, transportieren und
einer Verwertung nach Wahl des AN zuführen.
Abgerechnet wird auf Nachweis (Lieferschein).
Menge: 10,000 m³

**02.01.60 Bit.Befest. trennen Geradl.schn.,0-12 cm**
Bituminöse Befestigung trennen. Geradl. schneiden.
Schnitttiefe 0 bis 12 cm. Bituminöse Befestigung in
voller Tiefe senkrecht und geradlinig schneiden,
inklusive Rückschnitt!
Menge: 35,000 m

**02.01.70 Bit. Befest. unbel. 0-12 cm aufbrechen, entsorgen**
Bituminöse Befestigung aufbrechen und aufnehmen,
Dicke der bituminösen Befestigung 0 - 12 cm.
Material = unbelastete bituminöse Befestigung,
Verwertungsklasse A.
Material von der Baustelle entfernen und einer
Wiederverwertung zuführen.
Abrechnung nach tatsächlicher Aufbaustärke.
Menge: 35,000 m²

**02.01.80 Asphaltanalyse PAK nach EPA**
Eignungsprüfung zur Bestimmung der Verwertungsklasse
des ausgebauten Asphaltes durchführen, einschl.
Probeentnahme, Verpackung und Transport.
Übergabe des Prüfberichtes an den AG.
Asphaltbeprobung: PAK-Werte, Benzo-[a]-pyren,
Phenolindex gemäß BTR RC-StB
Prüfung durch akkreditiertes Prüflabor.
Baugrundgutachten: Verwertungsklasse A
Bei der Probenahme muss zwingend der Bauleiter des AG
anwesend sein.
Menge: 1,000 St

**02.01.90 Tragsch. u. Frostschutzsch. aufnehmen, Schotter/Kiessand, Mat. entsorgen**
Tragschicht und Frostschutzschicht aufnehmen
Schotter/Kiessand alle Stärken, Mat. entfernen. STS und
FSS aufbrechen und aufnehmen aus Schotter/Kiessand
inkl. Mauerwerksresten, Bauschutt und/oder Ziegelbruch.
Dicke der Schicht bis ca. 0,40 m. Material von der
Baustelle entfernen und einer Wiederverwertung
zuführen.
Ausführung in Teilflächen.
Menge: 35,000 m²

#### Bereich 02.02 Rohrgräben und Baugruben

*Hinweis*
Die Herstellung von Suchgräben dient nur zur
punktuellen Leitungserkundung. Der AN hat die
Eigenüberwachungsprüfungen nach den ZTV E-StB, ZTV
A-StB, den Vorschriften und Richtlinien der Ver- und
Entsorgungsträger durchzuführen. Nach ZTVA-StB 97/06
wird die Methode M3 vereinbart. Die Ergebnisse der
Eigenüberwachungsprüfungen sind dem AG in Form eines
Prüfprotokolls unaufgefordert vorzulegen. Die
Ausführung der spezifizierten Verdichtungsprüfungen
dient ausschließlich dem AG für stichprobenartige
Kontrollen und werden nur nach Anforderung durch den AG
durchgeführt.

**02.02.10 Suchgraben Tiefe bis 1,75 m Bodenklasse 3-6**
Suchgraben Tiefe bis 1,75 m  Boden für Suchgraben zum
Freilegen von Leitungen nach Angaben des AG ausheben,
zur Wiederverwendung seitlich lagern und nach
Beendigung der Suche wieder ordnungsgemäß einbauen und
verdichten. Die Vorschriften der
Versorgungsunternehmen sind zu beachten.
Straßenaufbruch und -wiederherstellung sowie Verbau
und Wasserhaltung, soweit erforderlich, werden nicht
gesondert vergütet.

Einzelgräben bis 1,5m Länge
Bodenklasse 3 bis 6. Grabentiefe über 1,25 bis 1,75 m.
Erforderliche Handarbeit ist einzurechnen.
Menge: 15,000 St

**02.02.20 Vorhandene TW-Leitungen kreuzen**
Die Trinkwasserleitung ist mittels Maschinen- und
Handschachtung über die gesamte Rohrgraben- bzw.
Baugrubenbreite freizulegen und während der Bauzeit zu
sichern. Im Zuge der Verfüllungsarbeiten Leitung wieder
fachgerecht mit steinfreiem Material hinterfüllen.
Der Erdstoff ist zu verdichten.
Einzukalkulieren sind ebenfalls die zusätzlichen Kosten
aufgrund der Auswirkungen der Kreuzungen auf den Verbau
und die Verbauart (eventuell Wechsel der Verbauart).
Das Einholen der evtl. erforderlichen
Aufgrabungsgenehmigungen ist im EP inbegriffen.
Handschachtung gesonderte Position.
Menge: 2,000 St

**02.02.30 Vorhandenes Medienkabel kreuzen**
Pos. wie vor, jedoch für Medienkabel.
Menge: 4,000 St

**02.02.40 Vorhandenes Eltkabel kreuzen**
Pos. wie vor, jedoch für Eltkabel.
Menge: 9,000 St

**02.02.50 Montagegrube herstellen bis 10 m², Tiefe bis 2,0 m**
Umlaufend verbaut für Einbau in Boden der Bodenklassen
3-5 entsprechend DIN 4124 und DIN 18300 herstellen.
Baugrubengrundfläche einschließlich Verbau bis 10 m².
Der erforderliche Verbau und die Erschwernisse durch
die durchführende Leitung sind einzukalkulieren.
Ab- und Rücktransport der für den Wiedereinbau
geeigneten Aushubmassen auf ein Zwischenlager (vom AN
selbst zu beschaffen, Zwischenlagerkosten
einkalkulieren),
Zum Verfüllen nicht verwendeten Aushub in Eigentum des
AN übernehmen und von der Baustelle entfernen.
Fehlenden Verfüllboden einbauen und verdichten wird
gesondert vergütet.
Alle Erschwernisse und Leistungen sind
einzukalkulieren.
Baugrubentiefe immer gemessen ab OK vorh. Gelände
(ohne Berücksichtigung der
Oberflächenaufbrucharbeiten).
Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der
Oberflächenwiederherstellungsarbeiten zu übergeben.

Knotenpunkte 3,6,7
Menge: 3,000 St

**02.02.60 Montagegrube herstellen bis 5 m², Tiefe bis 2,0 m**
Umlaufend verbaut für Einbau in Boden der Bodenklassen
3-5 entsprechend DIN 4124 und DIN 18300 herstellen.
Baugrubengrundfläche einschließlich Verbau bis 5 m².
Der erforderliche Verbau und die Erschwernisse durch
die durchführende Leitung sind einzukalkulieren.
Ab- und Rücktransport der für den Wiedereinbau
geeigneten Aushubmassen auf ein Zwischenlager (vom AN
selbst zu beschaffen, Zwischenlagerkosten
einkalkulieren),
Zum Verfüllen nicht verwendeten Aushub in Eigentum des
AN übernehmen und von der Baustelle entfernen.
Fehlenden Verfüllboden einbauen und verdichten wird
gesondert vergütet.
Alle Erschwernisse und Leistungen sind
einzukalkulieren.
Baugrubentiefe immer gemessen ab OK vorh. Gelände
(ohne Berücksichtigung der
Oberflächenaufbrucharbeiten).
Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der Oberflächenwiederherstellungsarbeiten zu übergeben.

Knotenpunkte 1,2,4
Menge: 3,000 St

**02.02.70 Eignungsprüfung - Boden**
Eignungsprüfung zur Bestimmung des Verwertungszweckes
des ausgebauten Bodens entsprechend LAGA durchführen
einschl. Entnahme der Probe, Verpackung, Transport und
Übergabe des Prüfberichtes an den AG.
Prüfung durch akkreditiertes Prüflabor.
wiederverwendbar als Z0 Material im offenen Einbau
Bei der Probenahme muss zwingend der Bauleiter des AG
anwesend sein.
Menge: 1,000 St

**02.02.80 Abfuhr ungeeign. Bod., keine Belast.**
Abfuhr ungeeigneter Boden, nicht schadstoffbelastet.
Nicht wiedereinbaubarer Erdstoffaushub geht in Eigentum
des AN über und ist zu beseitigen.
Aushub in der Pos. Montagegruben enthalten.
Boden aus Sand, Schotter, Kies mit Bauschutt bzw.
Ziegelbruch durchsetzt. Verwertungsklasse nach
Baugrundgutachten Z0 bis Z1.1
Baustoff der Verwertung nach Wahl des AN zuführen.
Abgerechnet wird auf Nachweis (Lieferschein).
Menge: 20,000 m³

**02.02.90 Bodenaushub in Handschachtung**
in den B-Kl. 3-5 nach DIN 18300 ausheben, einschließlich der Wiederverfüllungs- und Verdichtungsarbeiten,
als Zulage zu den Montagegrubenpositionen.
Menge: 20,000 m³

**02.02.100 Verdichtungsfähigen Boden liefern**
Verdichtungsfähigen Boden (Bodenaustauschmaterial)
liefern, in den Montagegruben lagenweise einbauen und
verdichten.
Verdichtungsgrad entsprechend ZTVA-StB.
Abgerechnet wird auf Nachweis (Lieferschein).
Menge: 20,000 m³

**02.02.110 Verdichtungspr. durchf., Plattend.**
Verdichtungsprüfg. durchf., Plattendruckversuch
Verdichtungsprüfung mit dem statischen
Plattendruckversuch nach DIN 18134 nach Angabe des AG
durchführen einschliesslich Bereitstellung sämtlicher
Geräte, mit Auswertung und Darstellung der
Messergebnisse. Ausführung nur auf Anweisung des AG,
die Verdichtungskontrolle ersetzt nicht die
Verpflichtung des AN zur Eigenüberwachung. Die An- und
Abfahrt ist in den Einheitspreis einzurechnen.
Prüfungen für Leitungsgräben/ Baugruben.
Montagegruben Knotenpunkte.
Menge: 11,000 St

#### Bereich 02.03 Druckrohrverlegung, grabenlos/HL

*Hinweis*
Die Rohrverlegung mit Horizontalspülbohren muss nach
DVGW GW 321 und DVGW GW 304 erfolgen. Diese
DVGW-Arbeitsblätter umfassen inhaltlich auch die
aktuelle DIN EN ISO 21225-2:2019-06
Kunststoff-Rohrleitungssysteme zur grabenlosen
Erneuerung von erdverlegten Rohrleitungsnetzen -
Teil 2: Erneuerung in anderer Linienführung durch
Horizontal-Spülbohrverfahren (HDD) und
Bodenverdrängungsverfahren (ISO 21225-2:2018).

Festlegung der Start-, Zwischen- und Zielgruben unter
Beachtung der maximal zulässigen Zugkräfte für den
jeweiligen Rohrtyp und des geforderten Gefälles;
Bohrlängen größer 100 m sind nur in begründeten
Sonderfällen vorzusehen.

Festlegung der Rohrverbindung nur als spannungsfreie
Heizelementstumpfschweißung, keine Muffenschweißung.

Bei PE-Ringbunden: Festlegung der Anschweißung einer
Rohrstange von 3 m Länge am  Ende der einzuziehenden
Rohrleitung durch Heizelementstumpfschweißung zur
Sicherstellung einer spannungsfreien Lage des Rohrendes
Festlegung der vollständigen Entfernung von Bohrspülung
und Bohrgut aus den Baugruben am Anfang und Ende der
Bohrstrecke zur Sicherstellung einer setzungsfreien
Montage von Rohrverbindungen und Knotenpunkten.

Festlegung von Mindestanforderungen an die Art der
Messung und Aufzeichnung von Tiefe und Gefälle des
Bohrkopfs je Bohrstange:

mit anzeigendem Gerät und manueller Protokollierung

Festlegung von Mindestanforderungen an die Art der
Messung und Aufzeichnung der  Zugkraft.

**02.03.10 Grabenlose Druckrohrverlegung 125 x 11,4 PE 100 RC, inkl. Start-, Zielgruben**
Verlegung von 125 x 11,4 PE 100 RCRohr nach DIN 8074/
ISO 4065, Typ 2 nach PAS 1075, Farbe blau für die
Trinkwasserdruckrohrleitung im Horizontalbohrverfahren
(steuerbares Spülbohrverfahren) mit folgenden
Lieferungen und Leistungen ausführen:

Erstellung, Verbau und Wiederverfüllung der Start-
und Zielgruben sowie Einstechgruben für
Rohrgrabentiefen bis 2,50 m. Der Bieter hat vor
Angebotsabgabe vor Ort die baulichen Gegebenheiten in
Augenschein zu nehmen und unter Berücksichtigung dieser
Gegebenheiten, des Trassenverlaufes und seiner
technischen Möglichkeiten,
die Anzahl der Start- und Zielgruben selbst zu
bestimmen.
Es ist teilweise Handschachtung nötig.
Für Einbindungen in vorhandene
Netze und für Armaturenstandorte sind gesonderte
Baugruben innerhalb des Leistungsverzeichnisses
ausgeschrieben.
Erforderliche Sicherungs- und Verkehrssicherungsmaßnahmen durchführen.
Erforderliche Wasserhaltungsarbeiten ausführen.
Schichtenwasser auf Grund des anstehenden Bodens
möglich. Ableitung: nach Abstimmung mit dem Eigentümer
und den zuständigen Behörden, in vorh. Graben
Oberflächenaufbruch und -wiederherstellung in
gesonderter Pos. erfasst Eventuell erforderlicher
Erdstoffaustausch gesondert unter "Rohrgräben und
Baugruben" erfasst. Ab- und Rücktransport der
Baugrubenaushubmassen auf ein Zwischenlager (vom AN
selbst zu beschaffen, Zwischenlagerkosten
einkalkulieren),
Durchführung der Rohrverlegung einschließlich
gesteuerter Pilotbohrung und Aufweiten des Bohrkanales im Spülverfahren.
Lieferung und Einbau Rohrmaterial Druckrohr aus PE-100
mit Schutzeigenschaften und Schutzmantel, RC, Farbe
königsblau, Rohre nach DIN 8074/ ISO 4065 Typ 2 nach
PAS 1075, für den Transport von Trinkwasser
Verziehen der Rohrleitung unter Beachtung des
zulässigen Biegeradius bei der jeweiligen
Verlegetemperatur entsprechend Vorgaben aus dem
Lageplan
Ein 3- maliges Umfahren von Hindernissen vom gleichen
Bohrpunkt aus ist einzukalkulieren. Verdichtungsgrad
für Baugrubenverfüllung Start- und Zielgruben Dpr >=
100%  Die Gleichmäßigkeit der Verdichtung ist durch
eine Rammsondierung nachzuweisen. Die Nachweise der
Verdichtungsgüte und der Gleichmäßigkeit der
Verdichtung sind der Bauleitung des Auftraggebers zu
übergeben. Die Bereitstellung sämtlicher Geräte, die
Auswertung und Darstellung der Messergebnisse sind in
den Einheitspreis einzukalkulieren.
Leistung aller erforderlichen Arbeiten und Lieferung
sämtlicher Materialien für die Durchführung der
gesamten Leistung, sowie Antransport, Vorhalten, Abbau
und Abtransport der erforderlichen Geräte, Maschinen,
Pumpen, Werkzeuge, einschl. Betrieb und Bedienung.
Im Einheitspreis enthalten sind neben Lieferung und
Einbau des Rohrmaterials, das Schneiden bzw. Ablängen
und dichte Verschweißen der Rohre nach Vorschrift des
Rohrherstellers, alle zur Rohrleitungs- herstellung
erforderlichen Lieferungen und Leistungen, die Kosten
für die fachgerechte Entsorgung des mit
Stützflüssigkeit vermengten Bodens, einschließlich
Entsorgungsgebühren, die Herstellung und
Wiederverfüllung der Start- und Zielgruben,
Abrechnungslänge jeweils von Mitte Start- bis Mitte
Zielgrube, technologisch bedingte Mehrlängen und
Formstücke, einschließlich Elektroschweißmuffen, sind
einzukalkulieren, sie werden nicht gesondert vergütet.
kontinuierliche Messung mit selbstaufzeichnendem
Zugkraftmessgerät und Datenübergabe an den AG
Belege über die Weiterverwertung bzw. Entsorgung aller
Abbruchmaterialien in Form von Begleitscheinen und
Wiegekarten sind der Bauüberwachung des Auftraggebers
zu übergeben. Alle Transporte und die Gebühren für
Weiterverwertung und Entsorgung sind in den
Einheitspreis einzukalkulieren.

Die geforderten Verdichtungsnachweise sind je Start-
und Zielgrube zu erbringen. Die Kosten hierfür sind in
den Einheitspreis einzukalkulieren.
Menge: 92,000 m

**02.03.20 Grabenlose Druckrohrverlegung 63 x 5,8 PE 100 RC, inkl. Start-, Zielgruben**
Verlegung von 63 x 5,8 PE 100 RC Rohr nach DIN 8074/
ISO 4065, Typ 2 nach PAS 1075, Farbe blau für die
Trinkwasserdruckrohrleitung im Horizontalbohrverfahren
(steuerbares Spülbohrverfahren) mit folgenden
Lieferungen und Leistungen ausführen:

Erstellung, Verbau und Wiederverfüllung der Start-
und Zielgruben sowie Einstechgruben für
Rohrgrabentiefen bis 2,50 m. Der Bieter hat vor
Angebotsabgabe vor Ort die baulichen Gegebenheiten in
Augenschein zu nehmen und unter Berücksichtigung dieser
Gegebenheiten, des Trassenverlaufes und seiner
technischen Möglichkeiten,
die Anzahl der Start- und Zielgruben selbst zu
bestimmen.
Es ist teilweise Handschachtung nötig.
Für Einbindungen in vorhandene
Netze und für Armaturenstandorte sind gesonderte
Baugruben innerhalb des Leistungsverzeichnisses
ausgeschrieben.
Erforderliche Sicherungs- und Verkehrssicherungsmaßnahmen durchführen.
Erforderliche Wasserhaltungsarbeiten ausführen.
Schichtenwasser auf Grund des anstehenden Bodens
möglich. Ableitung: nach Abstimmung mit dem Eigentümer
und den zuständigen Behörden, in vorh. Graben
Oberflächenaufbruch und -wiederherstellung in
gesonderter Pos. erfasst Eventuell erforderlicher
Erdstoffaustausch gesondert unter "Rohrgräben und
Baugruben" erfasst. Ab- und Rücktransport der
Baugrubenaushubmassen auf ein Zwischenlager (vom AN
selbst zu beschaffen, Zwischenlagerkosten
einkalkulieren),
Durchführung der Rohrverlegung einschließlich
gesteuerter Pilotbohrung und Aufweiten des Bohrkanales im Spülverfahren.
Lieferung und Einbau Rohrmaterial Druckrohr aus PE-100
mit Schutzeigenschaften und Schutzmantel, RC, Farbe
königsblau, Rohre nach DIN 8074/ ISO 4065 Typ 2 nach
PAS 1075, für den Transport von Trinkwasser
Verziehen der Rohrleitung unter Beachtung des
zulässigen Biegeradius bei der jeweiligen
Verlegetemperatur entsprechend Vorgaben aus dem
Lageplan
Ein 3- maliges Umfahren von Hindernissen vom gleichen
Bohrpunkt aus ist einzukalkulieren. Verdichtungsgrad
für Baugrubenverfüllung Start- und Zielgruben Dpr >=
100%  Die Gleichmäßigkeit der Verdichtung ist durch
eine Rammsondierung nachzuweisen. Die Nachweise der
Verdichtungsgüte und der Gleichmäßigkeit der
Verdichtung sind der Bauleitung des Auftraggebers zu
übergeben. Die Bereitstellung sämtlicher Geräte, die
Auswertung und Darstellung der Messergebnisse sind in
den Einheitspreis einzukalkulieren.
Leistung aller erforderlichen Arbeiten und Lieferung
sämtlicher Materialien für die Durchführung der
gesamten Leistung, sowie Antransport, Vorhalten, Abbau
und Abtransport der erforderlichen Geräte, Maschinen,
Pumpen, Werkzeuge, einschl. Betrieb und Bedienung.
Im Einheitspreis enthalten sind neben Lieferung und
Einbau des Rohrmaterials, das Schneiden bzw. Ablängen
und dichte Verschweißen der Rohre nach Vorschrift des
Rohrherstellers, alle zur Rohrleitungs- herstellung
erforderlichen Lieferungen und Leistungen, die Kosten
für die fachgerechte Entsorgung des mit
Stützflüssigkeit vermengten Bodens, einschließlich
Entsorgungsgebühren, die Herstellung und
Wiederverfüllung der Start- und Zielgruben,
Abrechnungslänge jeweils von Mitte Start- bis Mitte
Zielgrube, technologisch bedingte Mehrlängen und
Formstücke, einschließlich Elektroschweißmuffen, sind
einzukalkulieren, sie werden nicht gesondert vergütet.
kontinuierliche Messung mit selbstaufzeichnendem
Zugkraftmessgerät und Datenübergabe an den AG
Belege über die Weiterverwertung bzw. Entsorgung aller
Abbruchmaterialien in Form von Begleitscheinen und
Wiegekarten sind der Bauüberwachung des Auftraggebers
zu übergeben. Alle Transporte und die Gebühren für
Weiterverwertung und Entsorgung sind in den
Einheitspreis einzukalkulieren.

Die geforderten Verdichtungsnachweise sind je Start-
und Zielgrube zu erbringen. Die Kosten hierfür sind in
den Einheitspreis einzukalkulieren.
Menge: 520,000 m

**02.03.30 Horizontalbohrung-Fehlbohrung**
Fehlbohrung infolge natürlicher oder künstlicher
Hindernisse. Diese Position kommt erst dann zur
Abrechnung, wenn bei einer Bohrung vom gleichen
Ansatzpunkt ein Hindernis nach 3-maligem Versuch nicht
umfahren werden konnte und die Bohrung aufzugeben ist.
Die Dimension der Fehlbohrung ist analog dem
gesteuerten Rohrvortrieb zu kalkulieren.
Menge: 1,000 St

**02.03.40 Hindernisse abfahren und entsorgen**
Hindernisse, die nicht umfahren werden konnten (z.B.
Findlinge oder Steinnester), laden, von der Baustelle
entfernen und einer Weiterverwertung/ Entsorgung
zuführen. Gebühren einkalkulieren. Belege über die
Entsorgung mit Angaben zu Art und Ort der
Weiterverwertung/Entsorgung sind der Bauüberwachung
des Auftraggebers zu übergeben.
Die Bauleitung des AG ist vom Auffinden derartiger
Hindernisse sofort zu informieren. Ein gemeinsames
Aufmaß, von der Bauleitung des AG gegengezeichnet, ist
Voraussetzung für die Abrechnung der Position.
Menge: 1,000 m³

**02.03.50 Bergegrube zur Hindernisbeseitigung herstellen**
Bergegrube für das Bergen unüberwindlicher Hindernisse
herstellen und wieder verfüllen, Tiefe bis 2,50 m.
Verbau nach Wahl des AN. Bodenaushub und -abfuhr,
Kippgebühren, Liefern, Einbauen und Verdichten von
Verfüllmaterial, Boden seitlich lagern ist nicht
möglich. Boden zum Zwischenlager abtransportieren und
zur Verfüllung wieder antransportieren.
Zwischenlager vom AN zu beschaffen, Zwischenlagerkosten und Transporte einkalkulieren.
Die erforderlichen Wasserhaltungsarbeiten sind
einzukalkulieren.
Die Spülbohreinrichtung richten und justieren.
Die Bauleitung des AG ist vom Auffinden der
Hindernisse sofort zu informieren. Ein gemeinsames
Aufmaß, von der Bauleitung des AG gegengezeichnet, ist
Voraussetzung für die Abrechnung der Position.
Menge: 1,000 St

#### Bereich 02.04 Rohrleitungen und Zubehör

*Hinweis*
Druckrohre und Formstücke aus PE-100RC mit
Schutzeigenschaften nach DIN 8074/8075 liefern und
höhen- und fluchtgerecht in vorhandene
Gräben und Baugruben fachgerecht nach DIN und
Verlegeanleitung des Herstellers verlegen, auch für
HA-Leitungen.

Schweißungen gemäß DVS 2207/DVS 2208, die Rohre sind
einschl. der Schweißmuffen zu kalkulieren.

Das Erschwernis für das Schweißen auf RC-Rohr
nach PAS 1075:2009-04, Typ 2 ist einzukalkulieren.

Formstücke sind Zulagepositionen zur Rohrverlegung
und sind einschl. der dazugehörigen E-Schweißmuffen
bzw. als E-Schweißmuffen-Formstücke zu kalkulieren.

In den Positionen werden einzelne E-Schweißmuffen
nur für die Verbindung von Passlängen in Knotenpunkten
ausgewiesen.

Die Flanschverbindungen für Losflansche gehören zu den
jeweils anschließenden Formstücken bzw. Armaturen.

Zur Vermeidung dieser Risiken sind insbesondere
folgende DVGW-Regelwerksblätter zu beachten:

DVGW GW 302 " Qualifikationskriterien an Unternehmen
für grabenlose Neulegung und Rehabilitation von nicht
in Betrieb befindlichen Rohrleitungen",
DVGW GW 304 = DWA-A 125 "Rohrvortrieb und verwandte
Verfahren",
DVGW GW 321 "Steuerbare horizontale Spülbohrverfahren
für Gas- und Wasserrohrleitungen - Anforderungen,
Gütesicherung und Prüfung",
DVGW GW 325 "Grabenlose Bauweise für Gas- und Wasser-
Anschlussleitungen; Anforderungen, Gütesicherung und
Prüfung",
DVGW GW 329 "Fachaufsicht und Fachpersonal für
steuerbare horizontale Spülbohrverfahren; Lehr- und
Prüfplan".

**02.04.10 PE-100 Vorschweißbund DA 125 x 11,4 SDR 11, lang**
liefern und einschließlich aller Nebenarbeiten an das
PE-100-Rohr anschweißen. Elektroschweißmuffe
und die zusätzlichen Kosten auf Grund des
Anschlusses an das RC-Rohr einkalkulieren.
Menge: 2,000 St

**02.04.20 Losflansch DN 100 für Vorschweißbund DA 125, PN 10**
aus PP mit Stahleinlage, liefern und fertig montieren,
einschließlich Lieferung und Einbau der Schrauben und
Unterlegscheiben aus V4A-Stahl und der Mutter aus
V2A-Stahl, sowie der Dichtung.
Flanschverbindung nach DIN EN 1092-2 für PN 10
Maße nach DIN EN ISO 15494/C
Menge: 2,000 St

**02.04.30 PE-100 Vorschweißbund DA 63 x 5,8 SDR 11, lang**
liefern und einschließlich aller Nebenarbeiten an das
PE-100-Rohr anschweißen. Elektroschweißmuffe
und die zusätzlichen Kosten auf Grund des
Anschlusses an das RC-Rohr einkalkulieren.
Menge: 4,000 St

**02.04.40 Losflansch DN 50 für Vorschweißbund DA 63, PN 10**
aus PP mit Stahleinlage, liefern und fertig montieren,
einschließlich Lieferung und Einbau der Schrauben und
Unterlegscheiben aus V4A-Stahl und der Mutter aus
V2A-Stahl, sowie der Dichtung.
Flanschverbindung nach DIN EN 1092-2 für PN 10
Maße nach DIN EN ISO 15494/C
Menge: 4,000 St

**02.04.50 PE-100 Rohrbogen 30° DA 63 x 5,8 SDR 11, lang**
liefern und einschließlich aller Nebenarbeiten an das
Rohr anschweißen.
Die Elektroschweißmuffen und die zusätzlichen Kosten
auf Grund des Anschlusses an das RC-Rohr
einkalkulieren.
Menge: 1,000 St

**02.04.60 PE-100 Passlänge, DA 63 x 5,8, SDR 11, Einzellängen**
Passlängen/Rohre nach DIN 8074/ ISO 4065,
Typ 2 nach PAS 1075, für die Leitung DA 63 x 5,8,
PE 100 RC, einschließlich aller Schweißverbindungen,
in Einzellängen.
Knotenpunkte und Einbindungen
Menge: 5,000 m

**02.04.70 T-Stück, aus PE-100, DA 63/63 SDR 11, lang**
liefern und einschließlich aller Nebenarbeiten an das
PE-100-Rohr anschweißen, einschließlich Lieferung
und Einbau der Schrauben, Unterlegscheiben, Muttern
und Dichtungen.
Flanschverbindung nach DIN EN 1092-2 für PN 10.
Lieferung und Einbau von Elektroschweißmuffen bzw.
E-Muffenformstück einkalkulieren.
T-Stück mit Flanschabgang für BEV in KP4.
Menge: 1,000 St

#### Bereich 02.05 Armaturen und Zubehör

*Hinweis*
Im erdverlegten Trinkwasserrohrnetz müssen Schieber
<= DN 350, Anbohrarmaturen und Kolbenschieber sowie die
Einbaugarnituren den DVGW-Arbeitsblättern GW 336-1
"Erdeinbaugarnituren - Teil 1: Standardisierung der
Schnittstellen zwischen erdverlegten Armaturen und Einbaugarnituren" und GW 336-2 "Erdeinbaugarnituren -
Teil 2: Anforderungen und Prüfungen"
entsprechen.
Empfohlene Hersteller für Hydranten und Schieber:

vonRoll Hydro oder AVK Armaturen GmbH, auch zulässig
Aduxa.

*Hinweis*
Anforderungen an Straßenkappen:
Bitumen: höhenverstellbare und einwalzbare
Straßenkappen aus Kunststoffgehäuse und Gussdeckel mit
im Unterteil integrierter multifunktionaler
Höhenarretierung und mit verstärktem Deckelsitz und
vergrößerter Auflagefläche am Oberteil
kein Bitumen: starre Straßenkappen aus Guss
Straßenkappen für Unterflurhydranten nach DIN 4055,
Straßenkappen für Schieber nach DIN 4056 Größe 1
(Größe 2 nur im begründeten Sonderfall); diese
Straßenkappe auch für Ventilanbohrarmaturen,
Kolbenschieberanbohrarmaturen und Kolbenschieber
verwenden, wenn diese als Absperrarmatur für
Versorgungsleitung dient.
Straßenkappen für Ventilanbohrarmaturen,
Kolbenschieberanbohrarmaturen und Kolbenschieber für
Hausanschlüsse nach DIN 4057 wenn höhenverstellbar und
ungenormte Variante "Typ 1938" wenn starr
Anforderungen an Einbau:
Deckelbeschriftung "W" ausrichten
·  für Versorgungsleitungen in Richtung der Leitung
·  für Hausanschlüsse in Richtung der
Hausanschlussleitung
im unbefestigten Bereich Straßenkappen zuverlässig
sichern; Betonumrandung Dicke 70 mm

Anforderungen Beschilderung:
Pfosten: Alu-Markierungspfosten blau, in der Regel
Durchmesser 48 mm, Länge 2 m, Kunststoffkappe,
Alu-Erdanker
Hydranten- und Schieberschilder: Kunststoff

**02.05.10 Absperrschieber DN 50 für Trinkwasser**
Absperrschieber 2001 SL weichdichtend mit Flanschen
nach DVGW GW 336 und DIN EN 1171 mit schraubenloser
Oberteilverbindung für Trinkwasser / DIN-DVGW geprüft
liefern und einbauen.
Innenliegendes Spindelgewinde, Baulänge DIN EN 558-1,
Reihe 15 (F5), Flansche PN 16 nach DIN EN 1092-2,
Prüfung nach DIN EN 12266
- Gehäuse und Oberteil EN-JS1050 (GGG 50)
- schwerer Korrosionsschutz innen und außen mittels
EPOXY-Dickschicht (Wirbelsinterverfahren EWS)
nach GSK-Vorschrift min. 250 µm (DIN 3476, DIN 30677,
Teil 1 und Teil 2) blau RAL 5005
- Schließkörper EN-JS1050 (GGG 50) mit
aufvulkanisiertem EPDM-Kautschuk/W270 und Kunststoffgleitkappen (DN 40/50 Oberteil Messing (Werkstoff-Nr.
2.0402) Schließkörper Messing (Werkstoff-Nr.
2.0402) mit aufvulkanisiertem EPDM-Kautschuk/W270)
- Spindel X20Cr13 (Werkstoff-Nr. 1.4021)
- wartungsfreie dreifache 0-Ring-Spindelabdichtung mit
zusätzlicher Schmiernut
- entwässerter Schließkörper
Freies Spindelende vorbereitet für stiftlose
vonRoll-Teleskopeinbaugarnitur bzw. Handrad.
PN 16 (Achtung: Gemäß DVGW Richtlinie sind für Drücke
ab 10 bar grundsätzlich Dichtungen mit Stahleinlage zu
verwenden.)
DN 50
Hersteller: vonRoll Hydrotec o. glw.
Hersteller:' '..........'
'Typ:' '..........' '

Einbau Absperrschieber in KP 3
Menge: 1,000 St

**02.05.20 Teleskopeinbaugarnitur für Schieber liefern, einbauen**
liefern und einbauen Teleskopeinbaugarnitur für
Schieber und Hausanschlussschieber 2001 SL mit
stiftloser Verbindung, stufenlos höhenverstellbar und
auszugsicher mit Medium-Kennzeichnung,
Hülsrohrglocke mit Innengewinde
Rohrdeckung 1,00 bis 1,80 m (ist vor Bestellung zu
überprüfen)
-Schutzrohr und Hülsrohrglocke HDPE
-Schlüsselstange aus RSt-2 (Werkstoff-Nr. 1.0039)
verzinkt
-Kuppelmuffe und Vierkantschoner aus GT 35-10
(Werkstoff-Nr. 0.8135) verzinkt
-Splinte, Federn und Stifte Niro
DN 50 bis 200
Hersteller: vonRoll Figur 8324S o. glw.
Teleskopeinbaugarnitur für vorgenannte Schieber.
Menge: 1,000 St

**02.05.30 Tragplatte, Straßenkappe, Umrandungsplatte für Schieber**
Straßenkappe nach DIN 4056 für Schieber; Wasser (W)
Gehäuse und Deckel EN-JL1030 (GG20), Korrosionsschutz
nach DIN 30677, Teil 1
Tragplatte nach DIN 19720 für Straßenkappe, Schieber
(Wasser/Abwasser/Gas) aus Beton oder PVC
Umrandungsplatte für Straßenkappe, Schieber
(Wasser/Abwasser) aus Beton
Hersteller: vonRoll - Figur 8321 o. glw.
(Komplettpreis für alle drei Teile)
Hersteller:'...............................'
Typ:'............................'
liefern und gemäß den technischen Regeln des DNWAB
in Kleinpflaster 1,0x1,0m verlegen
Menge: 1,000 St

**02.05.40 Hinweisschild Absperrschieber Trinkwasser**
Hinweisschild Absperrschieber Trinkwasser
liefern und montieren, einschließlich aller
Leistungen und Nebenarbeiten.
Menge: 1,000 St

**02.05.50 Unterflurhydrant DN 80, Form A/D**
Unterflurhydrant nach DIN 3221, Form A/D
(doppelte Absperrung) mit Epoxy-Dickschicht (EWS),
Flansch PN 10/16 nach DIN 2501 für Trinkwasser
- Rohrdeckung bis 1,80 m,
- Epoxy-Dickschicht -Beschichtung (EWS) auf der
  gesamten Gussoberfläche von Gehäuse, Klaue,
  Verschlussdeckel EN-JS1050 (GGG50), blau RAL 5005,
- Epoxy-Dickschicht (EWS) beschichtete
  Entwässerungsbohrung,
- vollgummierter Absperrkegel aus GGG mit W270
  zugelassenem Gummi (EPDM),
- Spindel aus X20Cr13 (1.4021) mit 3-facher
  O-Ringabdichtung, Fettkammer und Abstreifer,
- Spindelmutter und Dichtbüchse 2.0402,
- Schrauben, Muttern nichtrostender Stahl
  (Werkstoff 1.4301),
- Dichtung mit Metalleinlage am unteren Flansch,
- Bajonettverriegelung der Innengarnitur,
- Innengarnitur durch die Straßenkappe auswechselbar,
  auch unter Druck,
- Mindestvolumenstrom 110 m³/h,
- geeignet zum Einspeisen,
- Prüfung nach DIN 3230, Teil 4,
- Betriebsanleitung AE4307
PN 16 / DN 80
Hersteller: vonRoll Figur 5528 o. glw.
Hersteller: '..........'
Typ: '..........'
Menge: 2,000 St

**02.05.60 Tragplatte, Straßenkappe, Umrandungsplatte für Hydrant**
Straßenkappe nach DIN 4055 für Hydranten, Gehäuse und
Deckel EN-JL1030 (GG20), Korrosionsschutz nach DIN
30677, Teil 1
Tragplatte nach DIN 19720 für Straßenkappe Hydrant aus
Beton oder PVC
Umrandungsplatte für Straßenkappe Hydrant aus Beton
Hersteller: vonRoll - Figur 8320 od. glw.
(Komplettpreis für alle drei Teile)
Hersteller:'...............................'
Typ:'............................'
liefern und gemäß den technischen Regeln des DNWAB
in Kleinpflaster 1,0x1,0m mit Betonbettung verlegen
Menge: 2,000 St

**02.05.70 Hinweisschild Unterflurhydrant**
Hinweisschild Unterflurhydrant liefern und montieren.
Beschriftung nach DN der Hauptleitung,
Menge: 2,000 St

**02.05.80 Be- und Entlüftungsventil-Kompaktschacht PN 10, DN 80**
Be- und Entlüftungsgarnitur mit
Absperreinrichtung,
Grundkörper starr aus PE-Mantelrohr
DA 450/400, in
starrer Ausführung mit nivellierbarer
Straßenkappe,
Grundplatte und
Kugelhahnabsperrung VA Stahl inkl.
Getriebe und
Betätigungselement sowie
Anschlussmöglichkeit in 1"
Ausführung mit Klauenkupplung für
Spül- und
Entnahmezwecke.
Einkammerventil PN 10 /16 direkt vom
Medium gesteuert
aus
Gusseisen mit Kugelgraphit nach ISO
1083 zum Be- und
Entlüften von kleinen Luftmengen,
Innen und außen mit
Epoxy
Pulverbeschichtung, blau,
Mindestdruck für
Ventilabdichtung 0,3bar.
Straßenkappe mit der
Aufschrift "BEV" Klasse C
250 nach DIN EN 124, lichte Weite
303mm, Rahmen und
Deckel aus
Gusseisen mit Kugelgraphit nach ISO
1083, Rahmen und
Deckel mit Beschichtung u.
abgedichtetem Anschluss
zwischen
Straßenkappe u. PE Mantelrohr durch
umlaufende NBR
Dichtung.
Anschlussflansch DN 80, PN 10/16
nach DIN EN 1092-2.
komplett liefern und einbauen.
Hersteller: AIRVALVE o.glw.
Menge: 1,000 St

**02.05.90 Hinweisschildständer**
aus feuerverzinktem T-Profilstahl 1,50 m lang, liefern
und fachgerecht einbauen einschl. aller Erdarbeiten
sowie Lieferung und Herstellung des Betonsockels aus
Beton C 15/20.
Menge: 3,000 St

#### Bereich 02.06 Gußformteile

**02.06.10 FFR-Stück DN 100/80, GGG**
FFR-Stück, innen und außen Epoxydharzbeschichtung für
Trinkwasser DIN EN 545, Flansch DIN EN 1092-2, PN 16,
DN 100/80.
Menge: 1,000 St

**02.06.20 FFR-Stück DN 80/50, GGG**
FFR-Stück, innen und außen Epoxydharzbeschichtung für
Trinkwasser DIN EN 545, Flansch DIN EN 1092-2, PN 16,
DN 80/50.
Menge: 2,000 St

**02.06.30 FF Stück DN 80, L=0,5m, GGG**
Doppelflanschenrohre (FF-Stück)
mit angegossenen Flanschen nach DIN 28614
aus duktilem Gusseisen (GGG)
schwerer Korrosionsschutz innen und außen mittels
EPOXY-Dickschicht (Wirbelsinterverfahren EWS)
nach GSK-Vorschrift min 250 µm
(DIN 3476, DIN 30677, Teil 2)
blau RAL 5005
PN 16, DN 80.
L=0,5 m (Aufmaß erforderlich)
Hersteller: vonRoll Figur 8370 oder gleichwertig,
Menge: 1,000 St

**02.06.40 FF Stück DN 50, L=0,5m, GGG**
Doppelflanschenrohre (FF-Stück)
mit angegossenen Flanschen nach DIN 28614
aus duktilem Gusseisen (GGG)
schwerer Korrosionsschutz innen und außen mittels
EPOXY-Dickschicht (Wirbelsinterverfahren EWS)
nach GSK-Vorschrift min 250 µm
(DIN 3476, DIN 30677, Teil 2)
blau RAL 5005
PN 16, DN 50.
L=0,5 m (Aufmaß erforderlich)
Hersteller: vonRoll Figur 8370 oder gleichwertig,
Menge: 1,000 St

**02.06.50 T-Stück DN 100/50, GGG**
Flanschstücke mit Flanschstutzen (T-Stück) mit
angegossenen Flanschen nach DIN EN 545 aus duktilem
Gusseisen (GGG), schwerer Korrosionsschutz innen und
außen mittels EPOXY-Dickschicht (Wirbelsinterverfahren
EWS) nach GSK-Vorschrift min 250 µm (DIN 3476, DIN
30677, Teil 2), blau RAL 5005
Flanschverbindungen nach DIN EN 1092-2 für PN 16.
Die Lieferung und der Einbau der Schrauben,
Unterlegscheiben und Muttern, sowie der Dichtungen
sind einzukalkulieren.
PN 16, DN 100/50
Menge: 1,000 St

**02.06.60 N-Stück DN 80, GGG**
N-Stück, innen und außen Epoxydharzbeschichtung für
Trinkwasser DIN EN 545, Flansch DIN EN 1092-2, PN 16,
DN 80, mit Abgang 1 "
Menge: 1,000 St

**02.06.70 EN-Stück DN 100, GGG**
EN-Stück, innen und außen Epoxydharzbeschichtung für
Trinkwasser DIN EN 545, Flansch DIN EN 1092-2, PN 16,
DN 100
Menge: 1,000 St

#### Bereich 02.07 Sonderformstücke

**02.07.10 E-Kupplung, flexibel, DN 100 für Leitung St, MULTI/JOINT**
MULTI/JOINT E-Stück Typ 3057 zugfest mit großem
Spannbereich, Körper und Anpreßringe aus GGG 40 mit
Resicoat-Kunststoff-Beschichtung mindestens 250
Mikrometer, Gußkörperdicke nach EN-545 (Wasser), EN-598
(Abwasser), EN-969 (Gas), ISO 2531 (Wasser),
VARIOFIKS-Ring mit am Kern befestigten Klemmelementen
aus Edelstahl und mit Dichtung aus NBR nach DIN 3535
Teil 3 und NEN 7212, Schrauben und Muttern aus St 8.8
Delta-Magni beschichtet, U-Scheiben aus Edelstahl;
auswinkelbar je Seite bis 4°;
Druckstufen: PN 10, DN 100
Für Anschluß an Leitung DN100 St
Menge: 2,000 St

**02.07.20 E-Kupplung, flexibel, DN100 für AZ-Leitung MULTI/JOINT**
MULTI/JOINT E-Stück Typ 3057 zugfest mit großem
Spannbereich, Körper und Anpreßringe aus GGG 40 mit
Resicoat-Kunststoff-Beschichtung mindestens 250
Mikrometer, Gußkörperdicke nach EN-545 (Wasser), EN-598
(Abwasser), EN-969 (Gas), ISO 2531 (Wasser),
VARIOFIKS-Ring mit am Kern befestigten Klemmelementen
aus Edelstahl und mit Dichtung aus NBR nach DIN 3535
Teil 3 und NEN 7212, Schrauben und Muttern aus St 8.8
Delta-Magni beschichtet, U-Scheiben aus Edelstahl;
auswinkelbar je Seite bis 4°;
Druckstufen: PN 10, DN 100
Für Anschluß an AZ-Leitung DN 100.
Menge: 2,000 St

#### Bereich 02.08 Rückbau / Außerbetriebnahmen

**02.08.10 Außerbetriebnahme der TWL DN 100 und 50 St**
Entleerung der freigelegten TWL unter Mitwirkung des
AG, einschließlich des Abpumpens des bei der Entleerung
anfallenden Wassers aus der Baugrube, so dass kein
Erdstoff in die TWL gelangt,
Der Zeitpunkt der Außerbetriebnahme ist mit dem
Betreiber TAZV Luckau abzustimmen.
Menge: 2,000 St

**02.08.20 Trennschnitte versch. Rohrmaterialien bis DN 300**
Trennschnitte an der vorhandenen Trinkwasserleitung
beim Rückbau / Einbau von Armaturen.
Einschließlich aller Sicherheitsmaßnahmen, Aufwendungen
und Nebenarbeiten zum fachgerechten Abtrennen der
Leitung. Trennschnitte herstellen.
Materialien: St, AZ
Menge: 6,000 St

**02.08.30 AZ-Rohrmaterial bis DN 150 aufnehmen und entsorgen**
AZ-Rohrmaterial bis DN 150 aufnehmen und entsorgen
in Einzellängen zur Schaffung der Baufreiheit an
Anbindepunkten unter Beachtung und
Einhaltung der UVV für den Umgang mit AZ-Material
aufnehmen, laden, von der Baustelle entfernen und
einer Entsorgung (schadstoffbelastetes Material auf
Sonderdeponie) zuführen. Gebühren einkalkulieren.
Belege über die Entsorgung mit Angaben zu Art und Ort
der Entsorgung  sind der Bauüberwachung des
Auftraggebers zu übergeben.
Menge: 2,000 m

**02.08.40 Rohrmaterial bis DN 150 aufnehmen und entsorgen**
in Einzellängen zur Schaffung der
Baufreiheit an Anbindepunkten
aufnehmen, laden, von der Baustelle entfernen und
einer Entsorgung zuführen. Gebühren einkalkulieren.
Belege über die Entsorgung mit Angaben zu Art und Ort
der Entsorgung  sind der Bauüberwachung des
Auftraggebers zu übergeben.
Menge: 10,000 m

**02.08.50 Straßenkappe VAB rückbauen**
Straßenkappen der Ventilanbohrbrücken der außer
Betrieb genommenen Trinkwasserleitung rückbauen,
Aufbruchmaterial laden, von der Baustelle entfernen
einer Weiterverwertung zuführen. Gebühren
einkalkulieren.
Belege über die Weiterverwertung mit Angaben zu Art
und Ort sind der Bauüberwachung des Auftraggebers zu
übergeben.
Menge: 2,000 St

**02.08.60 Einbaugarnitur VAB rückbauen**
Einbaugarnituren der Ventilanbohrbrücke der
außer Betrieb genommenen Trinkwasserleitung
rückbauen.
Aufbruchmaterial laden, von der Baustelle entfernen
und getrennt nach Materialart einer Weiterverwertung
zuführen. Gebühren einkalkulieren. Belege über die
Weiterverwertung mit Angaben zu Art und Ort sind der
Bauüberwachung des Auftraggebers zu übergeben.
Menge: 2,000 St

**02.08.70 Blindflansch für Verschluss DN 100-Leitung**
Verschluss der DN 100-Leitung (Knotenpunkt 1 und 2 )
mit X-Stücken DN 100, Lieferung und Einbau.
Menge: 2,000 St

#### Bereich 02.09 Prüfungen / Inbetriebnahme

**02.09.10 Rohrleitung DA 125 und DA 63 spülen, desinfizieren**
Rohrleitungen mit allen Armaturen und Formstücken
desinfizieren nach DVGW- W 291 einschl. Beschaffung und
schadlose Beseitigung des Spülwassers, sowie aller
Nebenarbeiten.
Die Spülung der Leitung hat über ein Standrohr der
DNWAB mit Messeinrichtung zu erfolgen.
Menge: 612,000 m

**02.09.20 Nachweis der mikrobiologischen Unbedenklichkeit**
Der AN hat zu seinen Lasten vom Labor AGROLAB Potsdam
GmbH bzw. in Ausnahmefällen durch eine für das Land
Brandenburg zugelassene Untersuchungsstelle gem.
UStZulV die Wasserproben entnehmen und analysieren zu
lassen und von diesem eine schriftliche Bescheinigung
der bakteriologischen Unbedenklichkeit vor Inbetriebnahme bzw. Wiederinbetriebnahme der
Trinkwasserleitungen beizubringen.
Folgende Parameter sind zu
untersuchen: Escherichia coli, Enterokokken, coliforme
Bakterien, Pseudomonas aeruginosa,
Koloniezahl bei 22°C bei 36°C <=30 KBE/ml.
Menge: 1,000 Psch

**02.09.30 Druckprüfung für Leitungen DA 125 und DA 63, PN 10**
in 2 Einzellängen, einschließlich Formstücke und
Armaturen nach DIN EN 805 Angabe des AG vornehmen,
hierzu gehören:
1. Erstellen, Vorhalten und Beseitigen der notwendigen
  Widerlager.
2. Gerätegestellung zur Durchführung der Druckprüfung
  (selbstschreibendes Messgerät)
3. Erstellung eines Druckprüfungsprotokolls
4. Entleeren der Leitungsstrecke mit Vorhalten der
  erforderlichen Rohre, Formstücke und Armaturen.

Der AN hat die schadlose Ableitung des Wassers zu
gewährleisten.
Die Druckprüfung hat von einem unabhängigen,
zugelassenen Prüfer vorgenommen zu werden.
Menge: 612,000 m

**02.09.40 Koordinierung Netzdienste**
Der Koordinierungszuschlag dient ausschließlich für
Abstimmungsmaßnahmen zwischen den Netzdienst des AG
und dem AN für das Freischiebern der entsprechenden
Netzabschnitte.
Menge: 1,000 Psch

**02.09.50 Inbetriebnahme der Trinkwasserleitung**
Inbetriebnahme des Teilabschnittes der
Trinkwasserleitung. Befüllen mit Wasser und Entlüften
der Leitung. Probebetrieb der Armaturen.
Inbetriebnahme der Hauptleitung PE 100 DA 125/63
(ca. 612 m),
einschließlich aller Aufwendungen und Nebenarbeiten.
Menge: 1,000 Psch

#### Bereich 02.10 Oberflächenwiederherstellung

*Hinweis*
Die Abrechnung erfolgt nach m² eingebauten Flächen.
Die aus Mengensplittungen resultierenden Mehrkosten
sowie Kosten für den zusätzlichen Gerätean- und -
abtransport sind einzukalkulieren, nicht
zusammenhängende Einzelflächen für
7 Knotenpunkte und 5 Hausanschlüsse.

Für Füllkies, Sandmantel, Kiessohle, Frostschutzkies,
Mineralgemisch u.ä. erfolgt die Abrechnung nach Aufmaß.
Der Materialnachweis ist durch Lieferscheine zu
belegen. Für die Verdichtung werden 20 % der Summe aus
dem Materialnachweis in Abzug gebracht.
Die Schüttdichte wird für die lose Masse wie folgt
festgelegt :

1. Füllkies, Wandkies, Frostschutzkies, Brechkorngemisch, Mineralgemisch u.ä. = 1,8 t/m3
2. Sand, Filterkies 16/32  = 1,4 t/m3
3. Filterkies 8/16  = 1,5 t/m3

**02.10.10 ungebundene Trag-/Deckschicht wiederherstellen**
Ungebundene Trag-/Deckschicht wiederherstellen vom
Lagerplatz des AN transportieren.
Stärke der Lage bis 35 cm in verdichtetem Zustand, aus
Baustoffgemisch (0/45) gem. ZTVT- StB. Für die
Schottertragschicht ist ein Verformungsmodul Ev2
mind. 120 MPa nachzuweisen

Start- und Zielgruben und Ausbildung Knotenpunkte,
sowie Umbindung 5 St. HAL
Menge: 120,000 m²

**02.10.20 Abdeckung aus ungebundenem Brechsand-Splitt-Gemisch 0/8 mm**
als sandgeschlämmte Schotterdecke, 5 cm dick in
verdichtetem Zustand, liefern und als Streifen und in
kleinen Flächen, an Einzelstandorten einbauen.
Wiederherstellung vorhandener Wege und Flächen
Menge: 120,000 m²

**02.10.30 Feinplanum herstellen**
als Streifen und in kleinen Einzelflächen, in
vorgeschriebenem Gefälle und gem. ZTVE- StB verdichten
(Proctordichte >= 100 %).
Auf dem Planum ist ein Verformungsmodul Ev2 > 45 MN/m2
nachzuweisen.
Der Nachweis ist dem Bauleiter des AG zu übergeben.
Menge: 35,000 m²

**02.10.40 Frostschutzschicht 26 cm herstellen,**
Frostschutzschicht in Fahrbahn und Gehweg liefern und
einbauen. Einbau in nicht zusammen hängenden
Teilflächen. Verformungsmodul EV2 gemäß Forderungen der
Straßenbaulastträger min. jedoch gemäß ZTVA-StB bzw.
STVE-StB Mineralstoffe = Gebrochene Mineralstoffe, die
Eignung und Schadstofffreiheit des Materials ist
nachzuweisen.
Körnung von 0/22 frostunempfindlich gemäß TL SoB-StB
ohne Recyclingmaterial.

Schichtdicke  '26 cm'
Menge: 35,000 m²

**02.10.50 Schottertragschicht 15 cm herstellen**
Schottertragschicht in Fahrbahn und Gehweg liefern und
einbauen. Einbau in nicht zusammenhängenden
Teilflächen. Verformungsmodul EV2 gemäß Forderungen der
Straßenbaulastträger min. jedoch gemäß ZTVA-StB bzw.
STVE-StB Mineralstoffe = Gebrochene Mineralstoffe, die
Eignung und Schadstofffreiheit des Materials ist
nachzuweisen.
Körnung von 0/32 bis 0/45, Kornanteil unter 0,063 mm
max. 5 Gew.-v.H.

Schichtdicke  '15 cm'
Menge: 35,000 m²

**02.10.60 Asphalttragschicht herstellen**
Asphalttragschicht aus Asphalttragschichtmischgut
herstellen, Einbau mit Fertiger / von Hand.
Verdichtungsgrad: >= 98,0 %  Einlagiger Einbau, mit
seitlicher Begrenzung. Einbau von Hand in
kleingliedrigen Rand- und Einzelflächen und
insbesondere zur Anpassung in Anschlußbereichen ist in
den Einheitspreis einzurechnen

Einbaunachweis über Lieferscheine.

Asphaltmischgut:  AC 32 TN 50/70
Einbaustärke:  10 cm
Menge: 35,000 m²

**02.10.70 Asphaltdeckschicht herstellen,**
Asphaltdeckschicht aus Asphaltbeton herstellen, Einbau
mit Fertiger / von Hand.
Verdichtungsgrad: >= 98,0 %  Einlagiger Einbau, mit
seitlicher Begrenzung,
Hohlraumgehalt: <= 6,5 Vol.-%
Einbau von Hand in kleingliedrigen Rand- und
Einzelflächen und insbesondere zur Anpassung in
Anschlußbereichen ist in den Einheitspreis
einzurechnen.

Einbaunachweis über Lieferscheine.

Asphaltmischgut:  AC 8 DN 50/70
Einbaustärke:  4 cm
Menge: 35,000 m²

**02.10.80 Bitu. Bindem. aufsprühen, C60BP 1-S**
Bituminöses Bindemittel aufsprühen  Bitumenhaltiges
Bindemittel liefern und aufsprühen. Verschmutzte
Unterlage vorher reinigen. Kehrgut von der Baustelle
entfernen und entsorgen. Bindemittel =
polymermodifizierte Bitumenemulsion C60BP 1-S
Ansprühmenge 250 - 350g/m², gemäß ZTV- Asphalt 07
Menge: 35,000 m²

**02.10.90 Abstreumaterial aufbringen**
Abstreumaterial gleichmäßig auf die noch heiße
Oberfläche der Asphaltdeckschicht gemeinsam mit
Straßenneubau aufbringen und einwalzen.
Nicht gebundenes und gelöstes Material in Eigentum
des AN übernehmen und von der Baustelle entfernen.
Abstreumaterial:  Lieferkörnung 1/3
SZ-Wert der zugehörigen groben Gesteinskörnung:
höchstens 18.
PSV-Wert der zugehörigen groben Gesteinskörnung:
mindestens 50.
Abstreumenge:  1,0 kg/m2.
Fläche mit Kleingerät oder von Hand abstreuen.
Menge: 35,000 m²

**02.10.100 Anschlüsse m. Dichtungsband herst.**
Anschlüsse m. Dichtungsband liefern u. herst.
Anschlüsse an bestehende Decke oder Bauteil in der
Dicke der Asphaltdeckschicht mit schmelzbarem
Bitumen-Dichtungsband herstellen. Vor dem Einbau der
Deckschicht vorhandene Wandung säubern, soweit
erforderlich trocknen und mit Voranstrich versehen.
Nach dem Trocknen des Voranstriches, Dichtungsband an
der zu verklebenden Seite leichtanschmelzen und an die
Wandung gleichmäßig anpressen.
Die Herstellerangaben sind einzuhalten.
Anschlüsse an vorh. Deckschichten
Dicke der Deckschicht 4,0 cm.
Breite des Dichtungsbandes 10 mm.
Menge: 35,000 m

### Titel 03 Hausanschlussleitungen

#### Bereich 03.01 Aufbruch- und Vorbereitungsarbeiten / HAL

**03.01.10 Oberboden bis 0,30 m abtragen, zwischenlagern**
Oberboden ggf. einschließlich Vegetationsdecke
abtragen.
Oberboden in Haufen seitlich im Baustellenbereich
(ausgewiesene Flächen) locker aufsetzen,
Abtragstiefe bis ca. 0,30 m.
Menge: 20,000 m²

**03.01.20 Schotter-/Splitt-/Sandbefestigungen, bis 30 cm dick, abbrechen**
als Streifen und in kleinen Einzelflächen an
Einzelstandorten.
Aufbruchgut laden, von der Baustelle entfernen und
einer Weiterverwertung zuführen.
Gebühren einkalkulieren.
Belege über die Entsorgung mit Angaben zu Art und Ort
der Weiterverwertung sind der Bauüberwachung des
Auftraggebers zu übergeben.
Menge: 10,000 m²

#### Bereich 03.02 Rohrgräben und Baugruben/HAL

**03.02.10 Baugrube, Tiefe bis 2,50 m, Grundfläche bis 5,00 m²**
Kopfloch für Einbau VAS in Boden der Bodenklassen 3-5
entsprechend DIN 4124 und DIN 18300 herstellen.
Baugrubengrundfläche einschließlich Verbau bis 5,00 m².
Der erforderliche Verbau und die Erschwernisse durch
die durchführende Leitung sind einzukalkulieren.
Im Näherungsbereich an die Trinkwasserleitung
haben die Erdarbeiten von Hand zu erfolgen.
Ab- und Rücktransport der für den Wiedereinbau
geeigneten Aushubmassen auf ein Zwischenlager
(vom AN selbst zu beschaffen, Zwischenlagerkosten
einkalkulieren),
Der anstehende Erdstoff ist für den Einbau in der
Rohrleitungszone nicht geeignet. Für den Einbau in
der Leitungszone grobkörnigen, steinfreien Boden
liefern und einbauen. Bettung Typ 1.
Nach Verlegen der Leitung zwischengelagerten, für die
Verfüllung geeigneten Boden antransportieren in
die Baugrube oberhalb der Leitungszone einbauen und
verdichten.
Zum Verfüllen nicht verwendeten Aushub in Eigentum des
AN übernehmen und von der Baustelle entfernen.
Alle Erschwernisse und Leistungen sind
einzukalkulieren.
Baugrubentiefe immer gemessen ab OK vorh. Gelände
(ohne Berücksichtigung der
Oberflächenaufbrucharbeiten).
Die Baugrubenverfüllung erfolgt nur bis Planum spätere
Oberflächenwiederherstellung.
Durch den AN sind Kontrollprüfungen zum Nachweis
der Verdichtungsgüte zu erbringen (in Abstimmung mit
der Bauleitung des AG).
Ev2 >= 45 MN/m2
Verdichtungsgrad Dpr >= 100%
Die Bereitstellung sämtlicher Geräte, einschließlich
des Belastungsfahrzeuges, die Ausführung, die
Auswertung
und Darstellung der Messergebnisse sind in den
Einheitspreis einzukalkulieren.
Die Nachweise sind der Bauleitung des Auftraggebers
vor Ausführung der Oberflächenwiederherstellungsarbeiten zu übergeben.
Menge: 5,000 St

**03.02.20 Vorhandenes Medienkabel kreuzen**
Das Medienkabel  ist mittels Maschinen- und
Handschachtung über die gesamte Rohrgraben- bzw.
Baugrubenbreite freizulegen und während der Bauzeit zu
sichern. Im Zuge der Verfüllungsarbeiten Leitung wieder
fachgerecht mit steinfreiem Material hinterfüllen.
Der Erdstoff ist zu verdichten.
Einzukalkulieren sind ebenfalls die zusätzlichen Kosten
aufgrund der Auswirkungen der Kreuzungen auf den Verbau
und die Verbauart (eventuell Wechsel der Verbauart).
Das Einholen der evtl. erforderlichen
Aufgrabungsgenehmigungen ist im EP inbegriffen.
Handschachtung gesonderte Position.
Menge: 2,000 St

**03.02.30 Vorhandenes Eltkabel kreuzen**
Pos. wie vor, jedoch für Eltkabel.
Menge: 2,000 St

#### Bereich 03.03 Druckrohrverlegung/HAL

**03.03.10 Druckrohr PE100RC 40x3,76, SDR11, Passlänge**
nach PAS 1075 Typ 2, DIN 8074/75 und DIN 19533
für den Transport von Trinkwasser, Farbe königsblau
oder schwarz mit königsblauen Streifen, liefern und
entsprechend den Verlegeanleitungen des Herstellers in
kurzen Einzellängen in Rohrgräben und Baugruben
und zum Teil durch Mauerdurchführungen führend
einbauen.
Im Einheitspreis enthalten ist das Schneiden bzw.
Ablängen und dichte Verschweißen der aller zur
Rohrleitungsherstellung erforderlichen Lieferungen und
Leistungen, einschließlich der Elektroschweißmuffen
für die Rohrverbindungen.
Nur für die Umbindung der Hausanschlüsse,
Knotenpunkt 6 und 7
Menge: 10,000 m

**03.03.20 Druckrohr PE100RC 32x3,0, SDR 11, Passlänge**
nach PAS 1075 Typ 2, DIN 8074/75 und DIN 19533
für den Transport von Trinkwasser, Farbe königsblau
oder schwarz mit königsblauen Streifen, liefern und
entsprechend den Verlegeanleitungen des Herstellers in
kurzen Einzellängen in Rohrgräben und Baugruben
und zum Teil durch Mauerdurchführungen führend
einbauen.
Im Einheitspreis enthalten ist das Schneiden bzw.
Ablängen und dichte Verschweißen der aller zur
Rohrleitungsherstellung erforderlichen Lieferungen und
Leistungen, einschließlich der Elektroschweißmuffen
für die Rohrverbindungen.
Nur für die Umbindung der Hausanschlüsse,
2x in Knotenpunkt 5
Menge: 10,000 m

**03.03.30 Elektroschweißmuffe DA 40 x 3,7; SDR 11**
liefern und einschließlich aller Nebenarbeiten an das
PE-100RC-Rohr bzw. PE 100-Rohr anschweißen.
Menge: 2,000 St

**03.03.40 Elektroschweißmuffe DA 32 x 3,0; SDR 11**
liefern und einschließlich aller Nebenarbeiten an das
PE-100RC-Rohr bzw. PE 100-Rohr anschweißen.
Menge: 2,000 St

**03.03.50 Absperrschieber DN 50 für Trinkwasser**
Absperrschieber 2001 SL weichdichtend mit Flanschen
nach DVGW GW 336 und DIN EN 1171 mit schraubenloser
Oberteilverbindung für Trinkwasser / DIN-DVGW geprüft
liefern und einbauen.
Innenliegendes Spindelgewinde, Baulänge DIN EN 558-1,
Reihe 15 (F5), Flansche PN 16 nach DIN EN 1092-2,
Prüfung nach DIN EN 12266
- Gehäuse und Oberteil EN-JS1050 (GGG 50)
- schwerer Korrosionsschutz innen und außen mittels
EPOXY-Dickschicht (Wirbelsinterverfahren EWS)
nach GSK-Vorschrift min. 250 µm (DIN 3476, DIN 30677,
Teil 1 und Teil 2) blau RAL 5005
- Schließkörper EN-JS1050 (GGG 50) mit
aufvulkanisiertem EPDM-Kautschuk/W270 und Kunststoffgleitkappen (DN 40/50 Oberteil Messing (Werkstoff-Nr.
2.0402) Schließkörper Messing (Werkstoff-Nr.
2.0402) mit aufvulkanisiertem EPDM-Kautschuk/W270)
- Spindel X20Cr13 (Werkstoff-Nr. 1.4021)
- wartungsfreie dreifache 0-Ring-Spindelabdichtung mit
zusätzlicher Schmiernut
- entwässerter Schließkörper
Freies Spindelende vorbereitet für stiftlose
vonRoll-Teleskopeinbaugarnitur bzw. Handrad.
PN 16 (Achtung: Gemäß DVGW Richtlinie sind für Drücke
ab 10 bar grundsätzlich Dichtungen mit Stahleinlage zu
verwenden.)
DN 50
Hersteller: vonRoll Hydrotec o. glw.
Hersteller:' '..........'
'Typ:' '..........' '

Einbau Absperrschieber in KP 7
Menge: 1,000 St

**03.03.60 Teleskopeinbaugarnitur für Schieber liefern, einbauen**
liefern und einbauen Teleskopeinbaugarnitur für
Schieber und Hausanschlussschieber 2001 SL mit
stiftloser Verbindung, stufenlos höhenverstellbar und
auszugsicher mit Medium-Kennzeichnung,
Hülsrohrglocke mit Innengewinde
Rohrdeckung 1,00 bis 1,80 m (ist vor Bestellung zu
überprüfen)
-Schutzrohr und Hülsrohrglocke HDPE
-Schlüsselstange aus RSt-2 (Werkstoff-Nr. 1.0039)
verzinkt
-Kuppelmuffe und Vierkantschoner aus GT 35-10
(Werkstoff-Nr. 0.8135) verzinkt
-Splinte, Federn und Stifte Niro
DN 50 bis 200
Hersteller: vonRoll Figur 8324S o. glw.
Teleskopeinbaugarnitur für vorgenannte Schieber.
Menge: 1,000 St

**03.03.70 Tragplatte, Straßenkappe, Umrandungsplatte für Schieber**
Straßenkappe nach DIN 4056 für Schieber; Wasser (W)
Gehäuse und Deckel EN-JL1030 (GG20), Korrosionsschutz
nach DIN 30677, Teil 1
Tragplatte nach DIN 19720 für Straßenkappe, Schieber
(Wasser/Abwasser/Gas) aus Beton oder PVC
Umrandungsplatte für Straßenkappe, Schieber
(Wasser/Abwasser) aus Beton
Hersteller: vonRoll - Figur 8321 o. glw.
(Komplettpreis für alle drei Teile)
Hersteller:'...............................'
Typ:'............................'
liefern und gemäß den technischen Regeln des DNWAB
in Kleinpflaster 1,0x1,0m verlegen
Menge: 1,000 St

**03.03.80 Hinweisschild Absperrschieber Trinkwasser**
Hinweisschild Absperrschieber Trinkwasser
liefern und montieren, einschließlich aller
Leistungen und Nebenarbeiten.
Menge: 1,000 St

**03.03.90 Ventilanbohrarmatur für PE-Rohr, DA 40**
Ventilanbohrarmatur für Hausanschlussleitung.
Medienleitung DA 40 x 3,7 PE 100 RC liefern und
einbauen.
PE-Körper mit PE-Spitzende frei drehbar (360°),
Ventilabgang fixierbar (Anbohrvorgang). Bis 16 bar.
Druckanbohrventil mit Schnellspannmechanismus
und integriertem Bohrer.
Fabrikat: Friatec Red Snap oder gleichwertig

3 Stück an DA 63x5,8 PE 100 RC Rohr anbohren
Menge: 3,000 St

**03.03.100 Ventilanbohrarmatur für PE-Rohr, DA 32**
Ventilanbohrarmatur für Versorgungsleitung.
Medienleitung DA 32 x 3,0 PE 100 RC liefern und
einbauen.
PE-Körper mit PE-Spitzende frei drehbar (360°),
Ventilabgang fixierbar (Anbohrvorgang). Bis 16 bar.
Druckanbohrventil mit Schnellspannmechanismus
und integriertem Bohrer.
Fabrikat: Friatec Red Snap oder gleichwertig

2 Stück an DA 63x5,8 PE100RC Rohr anbohren
Menge: 2,000 St

**03.03.110 Teleskop-Einbaugarnitur für Ventilanbohrarmatur RD 1,20-1,80 m**
nach DVGW GW 336
für 1,20 bis 1,80 m Rohrdeckung
- Schlüsselstange und Teleskoprohr komplett montiert
  mit Bremse und Auszugssicherung, dadurch stufenlos
  verstellbar und in jeder Position selbsthaltend
- Teleskoprohr mit Glocke aus Polyethylen
- Zentrierkappe, schmutzdicht, wasserabweisend und mit
  Aussparungen gegen Wasserstau in der Straßenkappe
- Glocke Ø 80  zur Aufnahme von Sandschutzscheiben
- Schlüsselstange aus Stahl, feuerverzinkt, mit
  Ausziehschutz, jederzeit stufenlos verstellbar durch
  Spiralfedersystem, bestehend aus einer
  Nirospiralfeder
- Vierkantschoner (Kuppelmuffe) aus Guss
  mit Delta-Protekt-Beschichtung
- Kerbstift aus Nirostahl, konisch und gerändelt
- übertragbare Mindestdrehmomente nach DIN 3547
liefern und einbauen.

Fabrikat: Frialen Friatec od. gleichwertig
Menge: 5,000 St

**03.03.120 Straßenkappe für Anbohrarmatur (Wasser) setzen**
Straßenkappe aus Gusseisen,
nach Baugrundsätzen ähnlich DIN 3580
für Anbohrarmatur (Wasser) überfahrbar in der
Schottertragschicht, Deckel mit anfrierhemmender
Auflage, mit dämpfender Einlage
und Aufschrift W, einschließlich Tragplatte liefern und
fachgerecht mit allen Komplettierungsarbeiten
in Betonringe 500x250 mit Betonfüllung und
Umpflasterung 0,5x0,5m einbauen.
"W" in Richtung des Hausanschlusses ausgerichtet.
Menge: 5,000 St

#### Bereich 03.04 Sicherungen, Erschwernisse/HAL

**03.04.10 Suchschachtungen / Querschläge**
für das Aufsuchen vorhandener TW-Hausanschlussleitungen
zum Freilegen von TW-Hausanschlussleitungen nach
Angaben des AG, bis 1,50 m³/Stck vor Baubeginn
durchführen und wieder verfüllen sowie ordnungsgemäß
verdichten.
Verdichtungsgrad Dpr >= 100%
Menge: 5,000 St

#### Bereich 03.05 Zusatzarbeiten/HAL

**03.05.10 Umbindung vorhandene Hausanschlussleitung**
Die vorhandene Trinkwasseranschlussleitung ist
abzusperren, zu entleeren und zu trennen, Trennschnitte
einkalkulieren. Ausbau eines entsprechend langen
Rohrstückes (exakte Länge vor Ort ermitteln).
Die vorhandene Hausanschlussleitung ist an die neu
verlegte Trinkwasserhausanschlussleitung
PE-100 anzuschließen (Formstücke gesonderte
Positionen).
Die örtlichen Gegebenheiten sind zu berücksichtigen.
Alle erforderlichen Leistungen sind in den
Einheitspreis einzukalkulieren.
Die ausgebauten Rohr- und Formstücke
gehen in das Eigentum des AN über und sind von der
Baustelle zu entfernen.

Der Verlauf und die Nennweite der TW-HAL sind über
Suchschachtungen zu erkunden.
Menge: 5,000 St

#### Bereich 03.06 Oberflächenwiederherstellungsarbeiten/HA

**03.06.10 Oberboden, gelagert, andecken, Andeckung 20 cm,**
Gelagerten Oberboden profilgerecht andecken.
Andeckung auf geraden und leicht geneigten Flächen
Dicke der Andeckung i.M. 20 cm.
Oberboden innerhalb der Baustelle fördern.
Angleichung an den Bestand.
Menge: 20,000 m²

**03.06.20 ungebundene Deckschicht wiederherstellen**
Ungebundene Deckschicht aus Splitt / Schotter /
Schotterrasen wiederherstellen vom Lagerplatz des AN
transportieren.
Stärke der Lage bis 30 cm in verdichtetem Zustand, aus
Brechkorngemisch (0/32) gem. ZTVT- StB. Für die
Schottertragschicht ist ein Verformungsmodul Ev2
= 120 MPa nachzuweisen
Menge: 10,000 m²

USt %: 19,00
